# Dispensador de bolsas para recogida de excrementos caninos

- Propiedad del archivo: CYPE INGENIEROS, S.A.
- Formato: FIEBDC-3/2002
- Divisa: EUR
- Costes indirectos: 3.00 %
- IVA: 21.00 %

## T Equipamiento urbano

### TM Mobiliario urbano

#### TMS Mobiliario canino

**TMS020** Ud Dispensador de bolsas para recogida de excrementos caninos.
Dispensador de dos rollos de bolsas guante con capacidad para 500 unidades cada uno, para recogida de excrementos caninos, de 150 cm de altura y 13 cm de diámetro, de acero acabado con pintura poliéster y tapa con cerradura de fijación, fijado a una superficie soporte con elementos de anclaje.
Criterio de valoración económica: El precio no incluye la superficie soporte.
Incluye: Replanteo. Montaje. Eliminación y limpieza del material sobrante.
Criterio de medición de proyecto: Número de unidades previstas, según documentación gráfica de Proyecto.
Criterio de medición de obra: Se medirá el número de unidades realmente ejecutadas según especificaciones de Proyecto.

| Código | Ud | Descripción | Rendimiento | Precio | Importe |
|---|---|---|---|---|---|
| mt52moc020a | Ud | Dispensador de dos rollos de bolsas guante con capacidad para 500 unidades cada uno, para recogida de excrementos caninos, de 150 cm de altura y 13 cm de diámetro, de acero acabado con pintura poliéster y tapa con cerradura de fijación, incluso texto y pictograma indicativo de su uso y pernos de anclaje. (material) | 1.000 | 364.73 | 364.73 |
| mt09reh330 | kg | Mortero de resina epoxi con arena de sílice, de endurecimiento rápido, para relleno de anclajes. (material) | 0.200 | 5.11 | 1.02 |
| mo041 | h | Oficial 1ª construcción de obra civil. (mano de obra) | 0.308 | 22.13 | 6.82 |
| mo087 | h | Ayudante construcción de obra civil. (mano de obra) | 0.308 | 21.02 | 6.47 |
| % | % | Costes directos complementarios | 2 % | 379.04 | 7.58 |
|  |  | Costes directos |  |  | 386.62 |
