# Jardinera de acero corten

- Propiedad del archivo: CYPE Ingenieros S.A.
- Formato: FIEBDC-3/2016
- Programa: Generador de precios de la construcción. CYPE Ingenieros, S.A.
- Fecha: 22/05/2024
- Divisa: EUR
- Costes indirectos: 3 %
- IVA: 21 %

## T Equipamiento urbano

### TM Mobiliario urbano

#### TMJ Jardineras

**TMJ070** Ud Jardinera de acero corten.
Jardinera prismática de acero corten, de 140x70x60 cm y 550 litros de capacidad.
Incluye: Colocación de la jardinera. Eliminación y limpieza del material sobrante.
Criterio de medición de proyecto: Número de unidades previstas, según documentación gráfica de Proyecto.
Criterio de medición de obra: Se medirá el número de unidades realmente ejecutadas según especificaciones de Proyecto.

| Código | Ud | Descripción | Rendimiento | Precio | Importe |
|---|---|---|---|---|---|
| mt52mug260cf | Ud | Jardinera prismática de acero corten, de 140x70x60 cm y 550 litros de capacidad. (material) | 1 | 1716.38 | 1716.380 |
| mq04cag010b | h | Camión con grúa de hasta 10 t. (maquinaria) | 0.407 | 63.96 | 26.032 |
| mo041 | h | Oficial 1ª construcción de obra civil. (mano de obra) | 0.407 | 22.13 | 9.007 |
| mo087 | h | Ayudante construcción de obra civil. (mano de obra) | 0.66 | 21.02 | 13.873 |
| % | % | Costes directos complementarios | 2 % | 1765.292 | 35.306 |
|  |  | Costes directos |  |  | 1800.598 |

## Recursos

**mt52mug260cf** Ud Jardinera prismática de acero corten, de 140x70x60 cm y 550 litros de capacidad
Datos técnicos: Coste energético 1673.171 MJ; Emisión de CO2 89.961 kg
Residuos:
- embalaje: re150101 Envases de papel y cartón. (componente de residuo); rendimiento 3.836 kg; Código LER 15 01 01; Masa del elemento 1 kg; Volumen 0.001333 m3
