# Soporte para estacionamiento de perros

- Propiedad del archivo: CYPE Ingenieros S.A.
- Formato: FIEBDC-3/2016
- Programa: Generador de precios de la construcción. CYPE Ingenieros, S.A.
- Fecha: 23/03/2024
- Divisa: EUR
- Costes indirectos: 3 %
- IVA: 21 %

## T Equipamiento urbano

### TM Mobiliario urbano

#### TMS Mobiliario canino

**TMS070** Ud Soporte para estacionamiento de perros.
Soporte de pie para estacionamiento de perros, formado por placa metálica y una anilla de acero, fijado a una superficie soporte con elementos de anclaje.
Criterio de valoración económica: El precio no incluye la superficie soporte.
Incluye: Replanteo. Montaje. Eliminación y limpieza del material sobrante.
Criterio de medición de proyecto: Número de unidades previstas, según documentación gráfica de Proyecto.
Criterio de medición de obra: Se medirá el número de unidades realmente ejecutadas según especificaciones de Proyecto.

| Código | Ud | Descripción | Rendimiento | Precio | Importe |
|---|---|---|---|---|---|
| mt52moc070c | Ud | Soporte de pie para estacionamiento de perros, formado por placa metálica y una anilla de acero, incluso texto y pictograma indicativo de su uso, tornillos y placa de anclaje para fijar al pavimento. (material) | 1 | 135.88 | 135.880 |
| mo041 | h | Oficial 1ª construcción de obra civil. (mano de obra) | 0.11 | 22.13 | 2.434 |
| mo087 | h | Ayudante construcción de obra civil. (mano de obra) | 0.11 | 21.02 | 2.312 |
| % | % | Costes directos complementarios | 2 % | 140.626 | 2.813 |
|  |  | Costes directos |  |  | 143.439 |
