# Unidad de control de flujo del refrigerante, para sistema con recuperación de calor

- Propiedad del archivo: CYPE INGENIEROS, S.A.
- Formato: FIEBDC-3/2002
- Divisa: EUR
- Costes indirectos: 3.00 %
- IVA: 21.00 %

## I Instalaciones

### IB Sistemas de climatización

#### IBB Sistema VRF (Bosch)

**IBB500** Ud Unidad de control de flujo del refrigerante, para sistema con recuperación de calor.
Unidad de control de flujo del refrigerante, sistema Bosch 5000 VRF con recuperación de calor, para gas R-410A, para un máximo de 8 unidades interiores en grupos de 4 unidades, modelo SBOX02-1 "BOSCH", con una capacidad máxima de unidades interiores conectadas aguas abajo menor de 28 kW y una capacidad máxima por grupo de 16 kW, de 630x600x225 mm, 19,5 kg, presión sonora 33 dBA.
Criterio de valoración económica: El precio no incluye la canalización ni el cableado eléctrico de alimentación.
Incluye: Replanteo. Colocación y fijación. Conexión a las líneas frigoríficas. Conexión a la red eléctrica. Conexión a la red de desagüe.
Criterio de medición de proyecto: Número de unidades previstas, según documentación gráfica de Proyecto.
Criterio de medición de obra: Se medirá el número de unidades realmente ejecutadas según especificaciones de Proyecto.

| Código | Ud | Descripción | Rendimiento | Precio | Importe |
|---|---|---|---|---|---|
| mt42bos502r | Ud | Unidad de control de flujo del refrigerante, sistema Bosch 5000 VRF con recuperación de calor, para gas R-410A, para un máximo de 8 unidades interiores en grupos de 4 unidades, modelo SBOX02-1 "BOSCH", con una capacidad máxima de unidades interiores conectadas aguas abajo menor de 28 kW y una capacidad máxima por grupo de 16 kW, de 630x600x225 mm, 19,5 kg, presión sonora 33 dBA. (material) | 1.000 | 1540.00 | 1540.00 |
| mo005 | h | Oficial 1ª instalador de climatización. (mano de obra) | 0.500 | 22.74 | 11.37 |
| mo104 | h | Ayudante instalador de climatización. (mano de obra) | 0.500 | 20.98 | 10.49 |
| % | % | Costes directos complementarios | 2 % | 1561.86 | 31.24 |
|  |  | Costes directos |  |  | 1593.10 |
