# Derivación para línea frigorífica de líquido, de descarga de gas y de succión de gas

- Propiedad del archivo: CYPE INGENIEROS, S.A.
- Formato: FIEBDC-3/2002
- Divisa: EUR
- Costes indirectos: 3.00 %
- IVA: 21.00 %

## I Instalaciones

### IB Sistemas de climatización

#### IBB Sistema VRF (Bosch)

**IBB515** Ud Derivación para línea frigorífica de líquido, de descarga de gas y de succión de gas.
Derivación para línea frigorífica formada por kit de derivación de tres juntas, una para la línea de líquido, otra para la línea de descarga de gas y otra para la línea de succión de gas, modelo IDU-BJR03 "BOSCH", con una capacidad máxima de unidades interiores conectadas aguas abajo entre 33 y 66 kW.
Incluye: Conexionado.
Criterio de medición de proyecto: Número de unidades previstas, según documentación gráfica de Proyecto.
Criterio de medición de obra: Se medirá el número de unidades realmente ejecutadas según especificaciones de Proyecto.

| Código | Ud | Descripción | Rendimiento | Precio | Importe |
|---|---|---|---|---|---|
| mt42bos515c | Ud | Kit de derivación de tres juntas, una para la línea de líquido, otra para la línea de descarga de gas y otra para la línea de succión de gas, modelo IDU-BJR03 "BOSCH", con una capacidad máxima de unidades interiores conectadas aguas abajo entre 33 y 66 kW. (material) | 1.000 | 205.00 | 205.00 |
| mo005 | h | Oficial 1ª instalador de climatización. (mano de obra) | 0.050 | 22.74 | 1.14 |
| mo104 | h | Ayudante instalador de climatización. (mano de obra) | 0.050 | 20.98 | 1.05 |
| % | % | Costes directos complementarios | 2 % | 207.19 | 4.14 |
|  |  | Costes directos |  |  | 211.33 |
