# Unidad interior de aire acondicionado con distribución por conducto rectangular

- Propiedad del archivo: CYPE INGENIEROS, S.A.
- Formato: FIEBDC-3/2002
- Divisa: EUR
- Costes indirectos: 3.00 %
- IVA: 21.00 %

## I Instalaciones

### IB Sistemas de climatización

#### IBB Sistema VRF (Bosch)

**IBB110** Ud Unidad interior de aire acondicionado con distribución por conducto rectangular.
Unidad interior de aire acondicionado, con distribución por conducto rectangular, de baja silueta, sistema Bosch 5000 VRF, para gas R-410A, alimentación monofásica (230V/50Hz), modelo SLPD15-1 "BOSCH", potencia frigorífica nominal 1,5 kW (temperatura de bulbo seco del aire interior 27°C y del aire exterior 35°C, temperatura de bulbo húmedo del aire interior 19°C), potencia calorífica nominal 1,7 kW (temperatura de bulbo seco del aire interior 20°C y del aire exterior 7°C, temperatura de bulbo húmedo del aire exterior 6°C), consumo eléctrico nominal 0,056 kW, presión sonora a velocidad baja 31,4 dBA, caudal de aire a velocidad alta 538 m³/h, de 210x740x500 mm y 17,5 kg, presión de aire (máxima) 30 Pa, retorno posterior del aire (con posibilidad de cambiar a retorno inferior del aire), válvula de expansión electrónica, toma de aire exterior, filtro, bomba de drenaje con una elevación de hasta 750 mm, rearme automático y control remoto por cable, modelo WRC-HP, con 6 m de cable. Incluso elementos para suspensión del techo.
Criterio de valoración económica: El precio no incluye la canalización ni el cableado eléctrico de alimentación.
Incluye: Replanteo. Colocación y fijación. Conexión a las líneas frigoríficas. Conexión a la red eléctrica. Conexión a la red de desagüe. Puesta en marcha.
Criterio de medición de proyecto: Número de unidades previstas, según documentación gráfica de Proyecto.
Criterio de medición de obra: Se medirá el número de unidades realmente ejecutadas según especificaciones de Proyecto.

| Código | Ud | Descripción | Rendimiento | Precio | Importe |
|---|---|---|---|---|---|
| mt42bos060a | Ud | Unidad interior de aire acondicionado, con distribución por conducto rectangular, de baja silueta, sistema Bosch 5000 VRF, para gas R-410A, alimentación monofásica (230V/50Hz), modelo SLPD15-1 "BOSCH", potencia frigorífica nominal 1,5 kW (temperatura de bulbo seco del aire interior 27°C y del aire exterior 35°C, temperatura de bulbo húmedo del aire interior 19°C), potencia calorífica nominal 1,7 kW (temperatura de bulbo seco del aire interior 20°C y del aire exterior 7°C, temperatura de bulbo húmedo del aire exterior 6°C), consumo eléctrico nominal 0,056 kW, presión sonora a velocidad baja 31,4 dBA, caudal de aire a velocidad alta 538 m³/h, de 210x740x500 mm y 17,5 kg, presión de aire (máxima) 30 Pa, retorno posterior del aire (con posibilidad de cambiar a retorno inferior del aire), válvula de expansión electrónica, toma de aire exterior, filtro, bomba de drenaje con una elevación de hasta 750 mm, rearme automático y control remoto por cable, modelo WRC-HP, con 6 m de cable. (material) | 1.000 | 900.00 | 900.00 |
| mt42www090 | Ud | Kit de soportes para suspensión del techo, formado por cuatro varillas roscadas de acero galvanizado, con sus tacos, tuercas y arandelas correspondientes. (material) | 1.000 | 22.00 | 22.00 |
| mo005 | h | Oficial 1ª instalador de climatización. (mano de obra) | 1.000 | 22.74 | 22.74 |
| mo104 | h | Ayudante instalador de climatización. (mano de obra) | 1.000 | 20.98 | 20.98 |
| % | % | Costes directos complementarios | 2 % | 965.72 | 19.31 |
|  |  | Costes directos |  |  | 985.03 |
