# Radiador toallero

- Propiedad del archivo: CYPE INGENIEROS, S.A.
- Formato: FIEBDC-3/2002
- Divisa: EUR
- Costes indirectos: 3.00 %
- IVA: 21.00 %

## I Instalaciones

### IC Calefacción, refrigeración, climatización y A.C.S.

#### ICE Emisores por agua para calefacción y refrigeración

**ICE050** Ud Radiador toallero.
Radiador toallero tubular de chapa de acero acabado cromado, para cuartos de baño, gama alta, de 278x1133 mm y emisión calorífica 646 kcal/h para una diferencia media de temperatura de 50°C entre el radiador y el ambiente, en instalación de calefacción centralizada por agua, para instalación con sistema bitubo. Incluso llave de paso termostática, detentor, accesorios de conexión y montaje, juego de soportes y anclajes de fijación a paramento, purgador y todos aquellos accesorios necesarios para su correcto funcionamiento. Totalmente montado, conexionado y probado.
Incluye: Replanteo mediante plantilla. Fijación en paramento mediante elementos de anclaje. Situación y fijación de las unidades. Montaje de accesorios. Conexionado con la red de conducción de agua.
Criterio de medición de proyecto: Número de unidades previstas, según documentación gráfica de Proyecto.
Criterio de medición de obra: Se medirá el número de unidades realmente ejecutadas según especificaciones de Proyecto.

| Código | Ud | Descripción | Rendimiento | Precio | Importe |
|---|---|---|---|---|---|
| mt38emn170a | Ud | Radiador toallero tubular de chapa de acero acabado cromado, para cuartos de baño, en instalaciones de agua caliente hasta 8 bar y 110°C, gama alta, de 278x1133 mm y emisión calorífica 646 kcal/h para una diferencia media de temperatura de 50°C entre el radiador y el ambiente, según UNE-EN 442-1. (material) | 1.000 | 1128.11 | 1128.11 |
| mt38emn071a | Ud | Kit de soportes y anclajes de fijación a paramento, para radiador toallero tubular, acabado cromado. (material) | 1.000 | 23.77 | 23.77 |
| mt38emi113 | Ud | Kit para conexión de radiador de chapa de acero a la tubería de distribución, compuesto por llave de paso termostática, detentor, enlaces y demás accesorios necesarios. (material) | 1.000 | 25.80 | 25.80 |
| mo004 | h | Oficial 1ª calefactor. (mano de obra) | 0.800 | 22.74 | 18.19 |
| mo103 | h | Ayudante calefactor. (mano de obra) | 0.800 | 20.98 | 16.78 |
| % | % | Costes directos complementarios | 2 % | 1212.65 | 24.25 |
|  |  | Costes directos |  |  | 1236.90 |
