# Latiguillo flexible para rociador

- Propiedad del archivo: CYPE INGENIEROS, S.A.
- Formato: FIEBDC-3/2002
- Divisa: EUR
- Costes indirectos: 3.00 %
- IVA: 21.00 %

## I Instalaciones

### IO Contra incendios

#### IOB Sistemas de abastecimiento de agua

**IOB023** Ud Latiguillo flexible para rociador.
Latiguillo flexible para rociador, de 1 m de longitud, con racor de conexión macho de 1", en un extremo y racor de conexión hembra de 1/2", en el otro extremo.
Incluye: Conexionado. Realización de pruebas de servicio.
Criterio de medición de proyecto: Número de unidades previstas, según documentación gráfica de Proyecto.
Criterio de medición de obra: Se medirá el número de unidades realmente ejecutadas según especificaciones de Proyecto.

| Código | Ud | Descripción | Rendimiento | Precio | Importe |
|---|---|---|---|---|---|
| mt41ita010b | Ud | Latiguillo flexible para rociador, de 1 m de longitud, con racor de conexión macho de 1", en un extremo y racor de conexión hembra de 1/2", en el otro extremo. (material) | 1.000 | 32.37 | 32.37 |
| mo008 | h | Oficial 1ª fontanero. (mano de obra) | 0.100 | 22.74 | 2.27 |
| mo107 | h | Ayudante fontanero. (mano de obra) | 0.100 | 20.98 | 2.10 |
| % | % | Costes directos complementarios | 2 % | 36.74 | 0.73 |
|  |  | Costes directos |  |  | 37.47 |
