# Toldo de vela tensada

- Propiedad del archivo: CYPE INGENIEROS, S.A.
- Formato: FIEBDC-3/2002
- Divisa: EUR
- Costes indirectos: 3.00 %
- IVA: 21.00 %

## L Carpintería, cerrajería, vidrios y protecciones solares

### LS Protecciones solares

#### LSS Velas tensadas

**LSS010** Ud Toldo de vela tensada.
Toldo de vela tensada, de 10 m² de superficie, formado por lona de tejido impermeable, de polipropileno, de forma triangular, con una masa superficial de 270 g/m², corte radial con costuras de alta resistencia y refuerzos en perímetro y esquinas.
Incluye: Fijación del toldo de vela tensada.
Criterio de medición de proyecto: Número de unidades previstas, según documentación gráfica de Proyecto.
Criterio de medición de obra: Se medirá el número de unidades realmente ejecutadas según especificaciones de Proyecto.

| Código | Ud | Descripción | Rendimiento | Precio | Importe |
|---|---|---|---|---|---|
| mt44vel010a | m² | Lona de tejido impermeable, de polipropileno, de forma triangular, con una masa superficial de 270 g/m², corte radial con costuras de alta resistencia y refuerzos en perímetro y esquinas; con resistencia a los rayos UV y a la intemperie; resistencia a la penetración del agua 500 mm.c.a., según UNE-EN ISO 811; Euroclase B-s2, d0 de reacción al fuego, según UNE-EN 13501-1. (material) | 10.000 | 55.00 | 550.00 |
| mo011 | h | Oficial 1ª montador. (mano de obra) | 1.100 | 22.74 | 25.01 |
| mo080 | h | Ayudante montador. (mano de obra) | 1.100 | 21.02 | 23.12 |
| % | % | Costes directos complementarios | 2 % | 598.13 | 11.96 |
|  |  | Costes directos |  |  | 610.09 |
