# Impermeabilización de muro de hormigón en contacto con el terreno, por su cara interior. Sistema Reestructuración Molecular "TECAFIL"

- Propiedad del archivo: CYPE INGENIEROS, S.A.
- Formato: FIEBDC-3/2002
- Divisa: EUR
- Costes indirectos: 3.00 %
- IVA: 21.00 %

## N Aislamientos e impermeabilizaciones

### NI Impermeabilizaciones

#### NIM Muros en contacto con el terreno

**NIM055** m² Impermeabilización de muro de hormigón en contacto con el terreno, por su cara interior. Sistema Reestructuración Molecular "TECAFIL".
Impermeabilización de muro de hormigón en contacto con el terreno, por su cara interior, sistema Reestructuración Molecular "TECAFIL", compuesto por una mano de impregnación líquida, Tecafil Nano Quimic AP "TECAFIL", sin diluir, (rendimiento: 0,2 kg/m²), sobre el hormigón previamente humedecido con agua; aplicación de lechada de cemento CEM II/B-L 32,5 R 1/4 mediante extendido con cepillo y una mano de impregnación líquida, Tecafil Nano Quimic AP "TECAFIL", sin diluir, (rendimiento: 0,15 kg/m²).
Incluye: Limpieza. Humectación de la superficie soporte. Aplicación de la impregnación. Aplicación de la lechada de cemento. Aplicación de la impregnación.
Criterio de medición de proyecto: Superficie medida según documentación gráfica de Proyecto.
Criterio de medición de obra: Se medirá la superficie realmente ejecutada según especificaciones de Proyecto.

| Código | Ud | Descripción | Rendimiento | Precio | Importe |
|---|---|---|---|---|---|
| mt08aaa010a | m³ | Agua. (material) | 0.006 | 1.50 | 0.01 |
| mt15tec010c | kg | Impregnación líquida, Tecafil Nano Quimic AP "TECAFIL", sin sustancias orgánicas volátiles (VOC); para aplicar con pistola, según UNE-EN 1504-2. (material) | 0.350 | 12.00 | 4.20 |
| mt09lec020j | m³ | Lechada de cemento CEM II/B-L 32,5 R 1/4. (material) | 0.001 | 102.70 | 0.10 |
| mo032 | h | Oficial 1ª aplicador de productos impermeabilizantes. (mano de obra) | 0.080 | 22.13 | 1.77 |
| mo070 | h | Ayudante aplicador de productos impermeabilizantes. (mano de obra) | 0.080 | 21.02 | 1.68 |
| % | % | Costes directos complementarios | 2 % | 7.76 | 0.16 |
|  |  | Costes directos |  |  | 7.92 |
