# Encuentro de la cubierta "PROJAR" con sumidero con caja de registro. Impermeabilización con láminas asfálticas

- Propiedad del archivo: CYPE INGENIEROS, S.A.
- Formato: FIEBDC-3/2002
- Divisa: EUR
- Costes indirectos: 3.00 %
- IVA: 21.00 %

## Q Cubiertas

### QV Sistemas de cubiertas verdes

#### QVP Puntos singulares

**QVP020** Ud Encuentro de la cubierta "PROJAR" con sumidero con caja de registro. Impermeabilización con láminas asfálticas.
Encuentro de cubierta plana transitable, no ventilada, ajardinada extensiva, tipo convencional, sistema Projar Flora "PROJAR", con sumidero de salida vertical con caja de registro, realizando un rebaje en el soporte alrededor del sumidero, en el que se recibirá la impermeabilización formada por: pieza de refuerzo de lámina de betún modificado con elastómero SBS, LBM(SBS)-40-FP, con armadura de fieltro de poliéster no tejido de 160 g/m², de superficie no protegida, totalmente adherida al soporte con soplete, previa imprimación con emulsión asfáltica aniónica con cargas tipo EB, y colocación de sumidero de caucho EPDM, de salida vertical, de 80 mm de diámetro, íntegramente adherido a la pieza de refuerzo anterior con soplete y protegido por caja de registro, modelo BASQUET QB-10 "PROJAR", de polipropileno resistente a los rayos ultravioleta (UV), color gris claro, de 400x400 mm y 100 mm de altura, tapa del mismo material con rejilla de acero inoxidable y patas de apoyo en las esquinas para permitir el paso del agua procedente de la cubierta apoyada sobre la capa drenante de la cubierta. Incluso cantos rodados para el relleno del espacio situado sobre las alas de la caja de registro.
Incluye: Replanteo. Ejecución de rebaje del soporte alrededor del sumidero. Limpieza y preparación de la superficie. Aplicación de la emulsión asfáltica. Colocación de la pieza de refuerzo. Colocación del sumidero. Colocación de la caja de registro. Relleno con cantos rodados del espacio situado alrededor de la caja de registro.
Criterio de medición de proyecto: Número de unidades previstas, según documentación gráfica de Proyecto.
Criterio de medición de obra: Se medirá el número de unidades realmente ejecutadas según especificaciones de Proyecto.

| Código | Ud | Descripción | Rendimiento | Precio | Importe |
|---|---|---|---|---|---|
| mt14iea020c | kg | Emulsión asfáltica aniónica con cargas tipo EB, según UNE 104231. (material) | 0.300 | 3.30 | 0.99 |
| mt14lba010g | m² | Lámina de betún modificado con elastómero SBS, LBM(SBS)-40-FP, de 3,5 mm de espesor, masa nominal 4 kg/m², con armadura de fieltro de poliéster no tejido de 160 g/m², de superficie no protegida. Según UNE-EN 13707. (material) | 1.050 | 6.93 | 7.28 |
| mt15acc050aa | Ud | Sumidero de caucho EPDM, de salida vertical, de 80 mm de diámetro. (material) | 1.000 | 6.02 | 6.02 |
| mt14lbp110a | Ud | Caja de registro, modelo BASQUET QB-10 "PROJAR", de polipropileno resistente a los rayos ultravioleta (UV), color gris claro, de 400x400 mm y 100 mm de altura, tapa del mismo material con rejilla de acero inoxidable y patas de apoyo en las esquinas para permitir el paso del agua procedente de la cubierta; para el registro de elemento de evacuación vertical. (material) | 1.000 | 67.91 | 67.91 |
| mt01arc010 | t | Cantos rodados lavados, de granulometría comprendida entre 16 y 32 mm. (material) | 0.180 | 21.65 | 3.90 |
| op00sop010 |  | Soplete para soldadura de láminas asfálticas. | 1.000 | 0.00 | 0.00 |
| mo020 | h | Oficial 1ª construcción. (mano de obra) | 0.117 | 22.13 | 2.59 |
| mo113 | h | Peón ordinario construcción. (mano de obra) | 0.117 | 20.78 | 2.43 |
| mo029 | h | Oficial 1ª aplicador de láminas impermeabilizantes. (mano de obra) | 0.320 | 22.13 | 7.08 |
| mo067 | h | Ayudante aplicador de láminas impermeabilizantes. (mano de obra) | 0.320 | 21.02 | 6.73 |
| mo008 | h | Oficial 1ª fontanero. (mano de obra) | 0.300 | 22.74 | 6.82 |
| % | % | Costes directos complementarios | 2 % | 111.75 | 2.24 |
|  |  | Costes directos |  |  | 113.99 |
