# Revestimiento de pavimento decorativo, sistema Mapefloor Comfort System AL "MAPEI SPAIN"

- Propiedad del archivo: CYPE INGENIEROS, S.A.
- Formato: FIEBDC-3/2002
- Divisa: EUR
- Costes indirectos: 3.00 %
- IVA: 21.00 %

## R Revestimientos y trasdosados

### RS Pavimentos

#### RSI Sistemas de pavimentos industriales y decorativos

**RSI320** m² Revestimiento de pavimento decorativo, sistema Mapefloor Comfort System AL "MAPEI SPAIN".
Revestimiento de pavimento decorativo, de 2 mm de espesor, realizado sobre base de hormigón endurecido, con el sistema Mapefloor Comfort System AL "MAPEI SPAIN", apto para viviendas, mediante la aplicación sucesiva de: imprimación bicomponente a base de resina epoxi, Primer SN "MAPEI SPAIN" (0,7 kg/m²), mezclada con arena de cuarzo Quarzo 0,5, "MAPEI SPAIN" (0,14 kg/m²), espolvoreada superficialmente con arena de cuarzo Quarzo 0,5, "MAPEI SPAIN" (0,85 kg/m²); capa base con revestimiento elástico autonivelante de dos componentes, Mapefloor PU 461 "MAPEI SPAIN", a base de resina de poliuretano y pigmentos, color a elegir de la carta RAL; resistente a los rayos ultravioleta, con muy bajo contenido de sustancias orgánicas volátiles (VOC) (2,8 kg/m²); y capa de acabado con revestimiento de dos componentes, Mapefloor Finish 58 W "MAPEI SPAIN", transparente, a base de poliuretano alifático en dispersión acuosa (0,15 kg/m²).
Criterio de valoración económica: El precio no incluye la superficie soporte, la capa de acabado ni la ejecución y el sellado de las juntas.
Incluye: Limpieza de la superficie soporte. Replanteo de las juntas y paños de trabajo. Aplicación de la imprimación. Espolvoreo con árido. Aplicación de la capa base. Aplicación de la capa de acabado. Limpieza final del pavimento.
Criterio de medición de proyecto: Superficie medida en proyección horizontal, según documentación gráfica de Proyecto.
Criterio de medición de obra: Se medirá, en proyección horizontal, la superficie realmente ejecutada según especificaciones de Proyecto.

| Código | Ud | Descripción | Rendimiento | Precio | Importe |
|---|---|---|---|---|---|
| mt47adm010a | kg | Imprimación bicomponente a base de resina epoxi, Primer SN "MAPEI SPAIN". (material) | 0.700 | 10.69 | 7.48 |
| mt01adm010b | kg | Arena de cuarzo Quarzo 0,5, "MAPEI SPAIN", de 0,50 mm de diámetro. (material) | 0.990 | 0.88 | 0.87 |
| mt47adm080a | kg | Revestimiento elástico autonivelante de dos componentes, Mapefloor PU 461 "MAPEI SPAIN", a base de resina de poliuretano y pigmentos, color a elegir de la carta RAL; resistente a los rayos ultravioleta, con muy bajo contenido de sustancias orgánicas volátiles (VOC). (material) | 2.800 | 26.28 | 73.58 |
| mt47adm090a | kg | Revestimiento de dos componentes, Mapefloor Finish 58 W "MAPEI SPAIN", transparente, a base de poliuretano alifático en dispersión acuosa. (material) | 0.150 | 29.07 | 4.36 |
| op00tal020 |  | Taladro con batidora. | 1.000 | 0.00 | 0.00 |
| mo121 | h | Oficial 1ª aplicador de pavimentos industriales. (mano de obra) | 0.380 | 22.13 | 8.41 |
| mo122 | h | Ayudante aplicador de pavimentos industriales. (mano de obra) | 0.380 | 21.02 | 7.99 |
| % | % | Costes directos complementarios | 2 % | 102.69 | 2.05 |
|  |  | Costes directos |  |  | 104.74 |
