# Banda de unión para la instalación de césped sintético

- Propiedad del archivo: CYPE INGENIEROS, S.A.
- Formato: FIEBDC-3/2002
- Divisa: EUR
- Costes indirectos: 3.00 %
- IVA: 21.00 %

## U Urbanización interior de la parcela

### UD Pistas deportivas

#### UDB Pavimentos de césped sintético

**UDB030** m Banda de unión para la instalación de césped sintético.
Banda de unión para césped sintético en instalaciones deportivas, realizada con membrana geotextil multicapa, impermeable y reforzada, compuesta de poliolefinas termoplásticas, provista de fibra para la adhesión en ambas caras, de 0,50 mm de espesor, suministrada en rollos de 300 mm de anchura y 100 m de longitud, dispuesta sobre base elástica drenante.
Incluye: Colocación de la membrana geotextil. Aplicación del adhesivo. Limpieza final.
Criterio de medición de proyecto: Longitud medida según documentación gráfica de Proyecto.
Criterio de medición de obra: Se medirá la longitud realmente ejecutada según especificaciones de Proyecto.

| Código | Ud | Descripción | Rendimiento | Precio | Importe |
|---|---|---|---|---|---|
| mt15rev070a | m | Banda de unión para césped sintético en instalaciones deportivas, realizada con membrana geotextil multicapa, impermeable y reforzada, compuesta de poliolefinas termoplásticas, provista de fibra para la adhesión en ambas caras, de 0,50 mm de espesor, suministrada en rollos de 300 mm de anchura y 100 m de longitud. (material) | 1.010 | 1.37 | 1.38 |
| mt47adc110a | kg | Adhesivo especial de poliuretano bicomponente. (material) | 0.250 | 4.67 | 1.17 |
| mo041 | h | Oficial 1ª construcción de obra civil. (mano de obra) | 0.020 | 22.13 | 0.44 |
| mo087 | h | Ayudante construcción de obra civil. (mano de obra) | 0.020 | 21.02 | 0.42 |
| % | % | Costes directos complementarios | 2 % | 3.41 | 0.07 |
|  |  | Costes directos |  |  | 3.48 |
