# Ajardinamiento vertical con cultivo semihidropónico en geoproductos, para exterior

- Propiedad del archivo: CYPE Ingenieros S.A.
- Formato: FIEBDC-3/2016
- Programa: Generador de precios de la construcción. CYPE Ingenieros, S.A.
- Fecha: 22/03/2024
- Divisa: EUR
- Costes indirectos: 3 %
- IVA: 21 %

## F Fachadas y particiones

### FJ Ajardinamientos verticales

#### FJE Subestructura soporte y vegetación, para exterior

**FJE010** m² Ajardinamiento vertical con cultivo semihidropónico en geoproductos, para exterior.
Ajardinamiento vertical con cultivo semihidropónico en geoproductos, para exterior, con una superficie de hasta 5 m²; compuesto de: SUBESTRUCTURA SOPORTE: entramado metálico de perfiles de acero conformado en frío, fijado al paramento soporte con anclajes mecánicos con taco de nylon y tornillo, de 5 mm de diámetro y 50 mm de longitud, creando una cámara de aire de 40 mm de espesor medio; MEDIO DE CULTIVO: módulo de geoproducto impermeabilizante, drenante y transpirable, formado por tres capas de material sintético y orgánico, flexible y de espesor reducido (capa interior impermeabilizante, capa intermedia drenante y capa exterior transpirable), resistencia a tracción 5,2 kN/m², retención de agua de entre 2 y 4 l/m², 36 bolsillos con una resistencia al desgarro superior a 0,07 kN/ud y con comportamiento de reacción al fuego B-s2, d0, según ensayo Applus, según UNE-EN 13501-1; con perfil guía horizontal fijado a la subestructura soporte con tornillos autorroscantes con cabeza hexagonal de acero cincado con junta estanca, de 5,5 mm de diámetro y 25 mm de longitud; VEGETACIÓN: especies de plantas para exterior; con una densidad de plantación de 36 ud/m².
Criterio de valoración económica: El precio no incluye el mantenimiento y reposición parcial de la vegetación, la instalación de riego y evacuación, el sistema centralizado de control ni el canalón para recogida de aguas.
Incluye: Replanteo y marcado de los puntos de fijación del entramado. Aplomado, nivelación y fijación del entramado. Colocación y fijación de los perfiles guía. Resolución de puntos singulares. Colocación del geoproducto. Colocación del sustrato y de la vegetación en los bolsillos del geoproducto.
Criterio de medición de proyecto: Superficie medida según documentación gráfica de Proyecto, sin duplicar esquinas ni encuentros, deduciendo los huecos de superficie mayor de 5 m².
Criterio de medición de obra: Se medirá la superficie realmente ejecutada según especificaciones de Proyecto, sin duplicar esquinas ni encuentros, deduciendo los huecos de superficie mayor de 5 m².

| Código | Ud | Descripción | Rendimiento | Precio | Importe |
|---|---|---|---|---|---|
| mt07ali026a | m | Perfil hueco de acero conformado en frío UNE-EN 10219-1 S275J0H, serie cuadrado 50,2, para aplicaciones estructurales. Trabajado y montado en taller, para colocar en obra. (material) | 2.8 | 17.4 | 48.720 |
| mt14gdt030 | Ud | Anclaje mecánico con taco de nylon y tornillo, de 5 mm de diámetro y 50 mm de longitud. (material) | 10 | 0.02 | 0.200 |
| mt14gdt010ca | m² | Módulo de geoproducto impermeabilizante, drenante y transpirable, formado por tres capas de material sintético y orgánico, flexible y de espesor reducido (capa interior impermeabilizante, capa intermedia drenante y capa exterior transpirable), resistencia a tracción 5,2 kN/m², retención de agua de entre 2 y 4 l/m², 36 bolsillos con una resistencia al desgarro superior a 0,07 kN/ud y con comportamiento de reacción al fuego B-s2, d0, según ensayo Applus, según UNE-EN 13501-1; con perfil guía horizontal para su fijación a la subestructura soporte; con capacidad para 36 plantas, para una superficie ajardinada de hasta 5 m². (material) | 1.05 | 234.58 | 246.309 |
| mt14gdt020 | Ud | Tornillo autorroscante con cabeza hexagonal de acero cincado con junta estanca, de 5,5 mm de diámetro y 25 mm de longitud. (material) | 8.75 | 0.09 | 0.788 |
| mt48ept010b232 | Ud | Especies de plantas para exterior, seleccionadas en función del clima de la zona, 2,32€/ud, suministradas en contenedor con sustrato para cultivo semihidropónico; para sistemas de ajardinamiento vertical. (material) | 36 | 2.32 | 83.520 |
| mo011 | h | Oficial 1ª montador. (mano de obra) | 0.93 | 22.74 | 21.148 |
| mo080 | h | Ayudante montador. (mano de obra) | 0.93 | 21.02 | 19.549 |
| mo040 | h | Oficial 1ª jardinero. (mano de obra) | 0.53 | 22.13 | 11.729 |
| mo086 | h | Ayudante jardinero. (mano de obra) | 0.53 | 21.02 | 11.141 |
| % | % | Costes directos complementarios | 2 % | 443.104 | 8.862 |
|  |  | Costes directos |  |  | 451.966 |

Residuos:
- colocación: mt07ali026a; factor de residuo 0.0146825
- colocación: mt14gdt030 Anclaje mecánico con taco de nylon y tornillo, de 5 mm de diámetro y 50 mm de longitud; factor de residuo 0.005
- colocación: mt14gdt020; factor de residuo 0.00510638
- colocación: mt48ept010b232; factor de residuo 0.02

## Recursos

**mt07ali026a** m Perfil hueco de acero conformado en frío UNE-EN 10219-1 S275J0H
Datos técnicos: Coste energético 28.605 MJ; Emisión de CO2 1.484 kg; Código LER 17 04 05; Masa del elemento 2.91 kg; Volumen 0.001386 m3

**mt14gdt030** Ud Anclaje mecánico con taco de nylon y tornillo, de 5 mm de diámetro y 50 mm de longitud
Datos técnicos: Coste energético 0.207 MJ; Emisión de CO2 0.018 kg; Código LER 17 04 05; Masa del elemento 0.006 kg; Volumen 0.000003 m3
Residuos:
- embalaje: re150101 Envases de papel y cartón. (componente de residuo); rendimiento 0.001 kg; Código LER 15 01 01; Masa del elemento 1 kg; Volumen 0.001333 m3

**mt14gdt010ca** m² Módulo de geoproducto impermeabilizante
Datos técnicos: Coste energético 173.850 MJ; Emisión de CO2 9.846 kg
Residuos:
- embalaje: re150101 Envases de papel y cartón; rendimiento 0.018 kg
- embalaje: re150104 Envases metálicos. (componente de residuo); rendimiento 0.001 kg; Código LER 15 01 04; Masa del elemento 1 kg; Volumen 0.001667 m3
- embalaje: re170203 Plástico. (componente de residuo); rendimiento 0.001 kg; Código LER 17 02 03; Masa del elemento 1 kg; Volumen 0.001667 m3

**mt14gdt020** Ud Tornillo autorroscante con cabeza hexagonal de acero cincado con junta estanca
Datos técnicos: Coste energético 0.047 MJ; Emisión de CO2 0.003 kg; Código LER 17 04 05; Masa del elemento 0.0047 kg; Volumen 0.000002 m3
Residuos:
- embalaje: re150101 Envases de papel y cartón; rendimiento 0.001 kg

**mt48ept010b232** Ud Especies de plantas para exterior
Datos técnicos: Coste energético 9.600 MJ; Emisión de CO2 -0.249 kg; Código LER 20 02 01; Masa del elemento 0.32 kg; Volumen 0.000213 m3
