# Sistema "EXLABESA" de muro cortina de aluminio

- Propiedad del archivo: CYPE Ingenieros S.A.
- Formato: FIEBDC-3/2016
- Programa: Generador de precios de la construcción. CYPE Ingenieros, S.A.
- Fecha: 22/03/2024
- Divisa: EUR
- Costes indirectos: 3 %
- IVA: 21 %

## F Fachadas y particiones

### FM Muros cortina

#### FMY Sistemas de muro cortina

**FMY040** m² Sistema "EXLABESA" de muro cortina de aluminio.
Muro cortina de aluminio realizado mediante el sistema ECW 50 SSG, de "EXLABESA", con estructura portante calculada para una sobrecarga máxima debida a la acción del viento de 60 kg/m², compuesta por una retícula con una separación entre montantes de 150 cm y una distancia entre ejes del forjado o puntos de anclaje de 300 cm, comprendiendo 3 divisiones entre plantas. Montantes de sección 130x50 mm, anodizado natural; travesaños de 55x50 mm (Iy=19,04 cm4), anodizado natural; perfil bastidor sin rotura de puente térmico, anodizado natural; con cerramiento compuesto de: un 40% de superficie opaca con acristalamiento exterior, (antepechos, cantos de forjado y falsos techos), formada por panel de chapa de aluminio, de 9 mm de espesor total, acabado lacado color blanco, formado por lámina de aluminio de 0,7 mm y alma aislante de poliestireno extruido (densidad 35 kg/m³) y vidrio templado de control solar, de color, de 10 mm de espesor, clasificación de prestaciones 1C1; un 60% de superficie transparente fija realizada con doble acristalamiento templado de control solar, conjunto formado por vidrio exterior templado, de control solar, color azul de 6 mm, cámara de aire deshidratada con perfil separador de aluminio y doble sellado perimetral con silicona, de 6 mm, y vidrio interior Float incoloro de 6 mm de espesor; 18 mm de espesor total. Incluso accesorios de muros cortina para el sistema ECW 50 SSG "EXLABESA"; silicona neutra Elastosil 605 "SIKA" para el sellado de la zona opaca; anclajes de fijación de acero, compuestos por placa unida al forjado y angular para fijación de montantes al edificio; chapa de aluminio de 1,5 mm de espesor para la realización de los remates de muro a obra.
Incluye: Preparación de las bases de fijación para recibir los sistemas de anclaje del muro cortina. Replanteo de los ejes primarios del entramado. Presentación y sujeción previa a la estructura del edificio de los ejes primarios del entramado. Alineación, aplomado y nivelación de los perfiles primarios. Sujeción definitiva del entramado primario. Preparación del sistema de recepción del entramado secundario. Alineación, aplomado y nivelación de los perfiles secundarios. Sujeción definitiva del entramado secundario. Colocación, montaje y ajuste del vidrio a los perfiles. Sellado final de estanqueidad.
Criterio de medición de proyecto: Superficie medida según documentación gráfica de Proyecto.
Criterio de medición de obra: Se medirá la superficie realmente ejecutada según especificaciones de Proyecto.

| Código | Ud | Descripción | Rendimiento | Precio | Importe |
|---|---|---|---|---|---|
| mt25mex010p | m | Montante de aluminio, "EXLABESA", de 130x50 mm (Ix= 277,29 cm4), acabado anodizado natural, provisto de canal de desagüe y ventilación, junta central de estanqueidad y juntas interiores de montante. (material) | 0.667 | 45.47 | 30.328 |
| mt25mex020a | m | Travesaño de aluminio, "EXLABESA", de 55x50 mm (Iy =19,04 cm4), acabado anodizado natural, provisto de canal de desagüe y ventilación, junta central de estanqueidad y juntas interiores de travesaño. (material) | 1.333 | 33.94 | 45.242 |
| mt25mex030a | m | Perfil bastidor de aluminio, sistema ECW 50 SSG, "EXLABESA", acabado anodizado natural. (material) | 6.667 | 6.03 | 40.202 |
| mt25mex100a | Ud | Repercusión, por m², de accesorios de muros cortina para el sistema ECW 50 SSG "EXLABESA", elementos de anclaje y sujeción y remates a obra. (material) | 1 | 21.94 | 21.940 |
| mt21veg040yaca | m² | Doble acristalamiento templado de control solar, color azul, 6/6/6, conjunto formado por vidrio exterior templado, de control solar, color azul de 6 mm, cámara de aire deshidratada con perfil separador de aluminio y doble sellado perimetral, de 6 mm, y vidrio interior Float incoloro de 6 mm de espesor; 18 mm de espesor total. (material) | 0.604 | 126.71 | 76.533 |
| mt25mco045a | m² | Panel de chapa de aluminio, de 9 mm de espesor total, acabado lacado color blanco, formado por lámina de aluminio de 0,7 mm y alma aislante de poliestireno extruido (densidad 35 kg/m³). (material) | 0.402 | 27.16 | 10.918 |
| mt21vtt030f | m² | Vidrio de silicato sodocálcico templado de control solar, de color, de 10 mm de espesor, clasificación de prestaciones 1C1, según UNE-EN 12600. Según UNE-EN 12150-1. (material) | 0.402 | 81.1 | 32.602 |
| mt21sik020a | Ud | Cartucho de silicona sintética incolora Elastosil-605-S "SIKA", de 310 ml (rendimiento aproximado en juntas de estanqueidad de 2 m por cartucho). (material) | 1.05 | 2.67 | 2.804 |
| mt21sik020b | Ud | Cartucho de silicona sintética de color Elastosil-605-S "SIKA", de 310 ml (rendimiento aproximado en juntas de estanqueidad de 2 m por cartucho). (material) | 0.7 | 2.67 | 1.869 |
| mt21sik030 | Ud | Repercusión por m² de sellador estructural bicomponente a base de silicona Elastosil SG-500 "SIKA". (material) | 0.63 | 21 | 13.230 |
| mt21vva021 | Ud | Material auxiliar para la colocación de vidrios. (material) | 1 | 1.26 | 1.260 |
| mo018 | h | Oficial 1ª cerrajero. (mano de obra) | 0.7 | 22.42 | 15.694 |
| mo059 | h | Ayudante cerrajero. (mano de obra) | 1.1 | 21.06 | 23.166 |
| mo049 | h | Oficial 1ª montador de muro cortina. (mano de obra) | 1.4 | 22.74 | 31.836 |
| mo096 | h | Ayudante montador de muro cortina. (mano de obra) | 2 | 21.02 | 42.040 |
| % | % | Costes directos complementarios | 2 % | 389.664 | 7.793 |
|  |  | Costes directos |  |  | 397.457 |

Residuos:
- colocación: mt25mex100a; factor de residuo 0.006
- colocación: mt21veg040yaca; factor de residuo 0.0055
- colocación: mt25mco045a; factor de residuo 0.024
- colocación: mt21vtt030f; factor de residuo 0.00562732
- colocación: mt21sik020a; factor de residuo 0.06
- colocación: mt21sik020b; factor de residuo 0.06

## Recursos

**mt25mex010p** m Montante de aluminio
Datos técnicos: Coste energético 549.591 MJ; Emisión de CO2 41.151 kg
Residuos:
- embalaje: re150101 Envases de papel y cartón. (componente de residuo); rendimiento 0.013 kg; Código LER 15 01 01; Masa del elemento 1 kg; Volumen 0.001333 m3
- embalaje: re170201 Madera. (componente de residuo); rendimiento 0.007 kg; Código LER 17 02 01; Masa del elemento 1 kg; Volumen 0.000909 m3
- embalaje: re170203 Plástico. (componente de residuo); rendimiento 0.009 kg; Código LER 17 02 03; Masa del elemento 1 kg; Volumen 0.001667 m3
- embalaje: re170604 Materiales de aislamiento distintos de los especificados en los códigos 17 06 01 y 17 06 03. (componente de residuo); rendimiento 0.002 kg; Código LER 17 06 04; Masa del elemento 1 kg; Volumen 0.001667 m3

**mt25mex020a** m Travesaño de aluminio
Datos técnicos: Coste energético 217.018 MJ; Emisión de CO2 16.190 kg
Residuos:
- embalaje: re150101 Envases de papel y cartón; rendimiento 0.013 kg
- embalaje: re170201 Madera; rendimiento 0.007 kg
- embalaje: re170203 Plástico; rendimiento 0.009 kg
- embalaje: re170604 Materiales de aislamiento distintos de los especificados en los códigos 17 06 01 y 17 06 03; rendimiento 0.002 kg

**mt25mex030a** m Perfil bastidor de aluminio, sistema ECW 50 SSG, "EXLABESA", acabado anodizado natural
Datos técnicos: Coste energético 109.945 MJ; Emisión de CO2 8.168 kg
Residuos:
- embalaje: re150101 Envases de papel y cartón; rendimiento 0.012 kg
- embalaje: re170201 Madera; rendimiento 0.006 kg
- embalaje: re170203 Plástico; rendimiento 0.008 kg
- embalaje: re170604 Materiales de aislamiento distintos de los especificados en los códigos 17 06 01 y 17 06 03; rendimiento 0.001 kg

**mt25mex100a** Ud Repercusión, por m²
Datos técnicos: Coste energético 20.783 MJ; Emisión de CO2 1.070 kg; Código LER 17 04 05; Masa del elemento 1.72 kg; Volumen 0.000819 m3
Residuos:
- embalaje: re170203 Plástico; rendimiento 0.04 kg

**mt21veg040yaca** m² Doble acristalamiento templado de control solar
Datos técnicos: Coste energético 449.646 MJ; Emisión de CO2 33.637 kg; Código LER 17 02 02; Masa del elemento 30 kg; Volumen 0.03 m3
Residuos:
- embalaje: re170604 Materiales de aislamiento distintos de los especificados en los códigos 17 06 01 y 17 06 03; rendimiento 0.016 kg

**mt25mco045a** m² Panel de chapa de aluminio
Datos técnicos: Coste energético 239.807 MJ; Emisión de CO2 16.116 kg; Código LER 17 04 02; Masa del elemento 2.2 kg; Volumen 0.001467 m3
Residuos:
- embalaje: re170203 Plástico; rendimiento 0.032 kg

**mt21vtt030f** m² Vidrio de silicato sodocálcico templado de control solar
Datos técnicos: Coste energético 374.842 MJ; Emisión de CO2 28.037 kg; Código LER 17 02 02; Masa del elemento 25 kg; Volumen 0.025 m3
Residuos:
- embalaje: re170604 Materiales de aislamiento distintos de los especificados en los códigos 17 06 01 y 17 06 03; rendimiento 0.016 kg

**mt21sik020a** Ud Cartucho de silicona sintética incolora Elastosil-605-S "SIKA"
Datos técnicos: Coste energético 87.088 MJ; Emisión de CO2 3.667 kg; Código LER 17 09 04; Masa del elemento 0.45 kg; Volumen 0.0003 m3
Residuos:
- embalaje: re170203 Plástico; rendimiento 0.1 kg

**mt21sik020b** Ud Cartucho de silicona sintética de color Elastosil-605-S "SIKA"
Datos técnicos: Coste energético 87.088 MJ; Emisión de CO2 3.667 kg; Código LER 17 09 04; Masa del elemento 0.45 kg; Volumen 0.0003 m3
Residuos:
- embalaje: re170203 Plástico; rendimiento 0.1 kg
