# Sistema ETICS Propam Aisterm Ceram "PROPAMSA" de aislamiento térmico por el exterior de fachadas. Revestimiento con piezas de gres porcelánico. Colocación en capa fina

- Propiedad del archivo: CYPE Ingenieros S.A.
- Formato: FIEBDC-3/2016
- Programa: Generador de precios de la construcción. CYPE Ingenieros, S.A.
- Fecha: 22/03/2024
- Divisa: EUR
- Costes indirectos: 3 %
- IVA: 21 %

## F Fachadas y particiones

### FS Fachadas ETICS

#### FSC Revestimiento cerámico

**FSC070** m² Sistema ETICS Propam Aisterm Ceram "PROPAMSA" de aislamiento térmico por el exterior de fachadas. Revestimiento con piezas de gres porcelánico. Colocación en capa fina.
Aislamiento térmico por el exterior de fachadas, con el sistema Propam Aisterm Ceram "PROPAMSA", con DIT nº 609, compuesto por: panel rígido de poliestireno extruido, Propam Aisterm "PROPAMSA", según UNE-EN 13164, de 60 mm de espesor y 1250x600 mm, fijado al soporte con mortero adhesivo hidrófugo Propam Aisterm "PROPAMSA", de color gris y fijaciones mecánicas con taco de expansión y clavo de polipropileno Propam Aisterm Tacos Fijación Soportes A,B,C "PROPAMSA"; capa de regularización de mortero adhesivo hidrófugo Propam Aisterm "PROPAMSA", de color gris, armado con malla de fibra de vidrio antiálcalis, Propam Aisterm Malla Fibra Vidrio 160 "PROPAMSA", de color blanco, de 3,5x3,8 mm de luz de malla, 160 g/m² de masa superficial y 0,6 mm de espesor; fijación mecánica adicional de la malla de fibra de vidrio al soporte con taco de expansión y clavo de polipropileno Propam Aisterm Tacos Fijación Soportes A,B,C "PROPAMSA". Revestimiento con piezas de gres porcelánico esmaltado, acabado pulido, de 200x200x10 mm, gama media, capacidad de absorción de agua E<0,5%, grupo BIa, según UNE-EN 14411. COLOCACIÓN: en capa fina y mediante doble encolado con adhesivo cementoso mejorado de ligantes mixtos, C2 TE S2, según UNE-EN 12004, altamente deformable, con deslizamiento reducido y tiempo abierto ampliado, Vat Superflex "PROPAMSA", color gris. REJUNTADO: con mortero de juntas cementoso mejorado, tipo CG2 W A, según UNE-EN 13888, con absorción de agua reducida y resistencia elevada a la abrasión, Borada Plus "PROPAMSA", color Rojo, en juntas de 3 mm de espesor. Incluso crucetas de PVC, perfiles de arranque Propam Aisterm "PROPAMSA", de aluminio, perfiles de cierre superior Propam Aisterm "PROPAMSA", de aluminio, perfiles de esquina Propam Aisterm "PROPAMSA", de PVC, con malla, perfiles de cierre lateral Propam Aisterm "PROPAMSA", de aluminio, perfiles Propam Aisterm "PROPAMSA", para protección de cantos, masilla elastómera monocomponente Betoflex M20 "PROPAMSA" y cordón de espuma de polietileno expandido de celdas cerradas Roundex "PROPAMSA" para sellado de juntas, mermas y roturas.
Criterio de valoración económica: El precio incluye la ejecución de remates en los encuentros con paramentos y revestimientos u otros elementos recibidos en su superficie.
Incluye: Preparación de la superficie soporte. Colocación del perfil de arranque. Corte y preparación del aislamiento. Colocación del aislamiento sobre el paramento. Lijado de toda la superficie. Colocación del resto de perfiles. Resolución de los puntos singulares. Aplicación del mortero base y colocación de la malla de fibra de vidrio en la capa de regularización. Colocación de las fijaciones sobre la malla de fibra de vidrio. Replanteo de los niveles, de la disposición de piezas y de las juntas. Corte y cajeado de las piezas. Preparación y aplicación del material de colocación. Formación de juntas de movimiento. Colocación de las piezas. Rejuntado. Sellado de juntas. Eliminación y limpieza del material sobrante. Limpieza final de la fachada.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28map300c | m | Perfil de arranque, Propam Aisterm "PROPAMSA", de aluminio, en "U", de 60 mm de anchura, con goterón y accesorios de unión de PVC, para nivelación y soporte de los paneles aislantes de los sistemas de aislamiento térmico por el exterior sobre la línea de zócalo. (material) | 0.32 | 5.66 | 1.811 |
| mt28map330c | m | Perfil de cierre superior, Propam Aisterm "PROPAMSA", de aluminio, de 60 mm de anchura, para coronación de los paneles aislantes de los sistemas de aislamiento térmico por el exterior. (material) | 0.32 | 16.28 | 5.210 |
| mt28map010a | kg | Mortero adhesivo hidrófugo Propam Aisterm "PROPAMSA", de color gris, compuesto de cemento, áridos seleccionados, aditivos específicos y resinas hidrófugas, impermeable al agua y permeable al vapor de agua, para adherir y reforzar los paneles aislantes, y como capa base, previo amasado con agua. (material) | 6 | 1.02 | 6.120 |
| mt16prx010c | m² | Panel rígido de poliestireno extruido, Propam Aisterm "PROPAMSA", según UNE-EN 13164, de 60 mm de espesor y 1250x600 mm, resistencia térmica 1,8 m²K/W, conductividad térmica 0,036 W/(mK), densidad 32 kg/m³, Euroclase E de reacción al fuego según UNE-EN 13501-1. (material) | 1.05 | 19.27 | 20.234 |
| mt16pre100fb | Ud | Taco de expansión de polipropileno, Propam Aisterm Tacos Fijación Soportes A,B,C "PROPAMSA", de 95 mm de longitud, con perforadora de plástico para paneles de poliestireno extruido, tapón de EPS para evitar el puente térmico puntual en la fijación del aislamiento, color gris, de 65 mm de diámetro, aro de estanqueidad y clavo de polipropileno para fijación de placas aislantes. (material) | 7 | 3.32 | 23.240 |
| mt28map320a | m | Perfil de esquina, Propam Aisterm "PROPAMSA", de PVC, con malla incorporada de 8 y 12 cm de anchura a cada lado del perfil, para refuerzo de cantos. (material) | 0.19 | 1.1 | 0.209 |
| mt28map310c | m | Perfil de cierre lateral, Propam Aisterm "PROPAMSA", de aluminio, en "U", de 60 mm de anchura. (material) | 0.19 | 5.67 | 1.077 |
| mt28map340a | m | Perfil, Propam Aisterm "PROPAMSA", para protección de cantos. (material) | 0.32 | 2.59 | 0.829 |
| mt28map200b | m² | Malla de fibra de vidrio antiálcalis, Propam Aisterm Malla Fibra Vidrio 160 "PROPAMSA", de color blanco, de 3,5x3,8 mm de luz de malla, 160 g/m² de masa superficial, 0,6 mm de espesor y de 1x50 m, para armar morteros. (material) | 1.12 | 2 | 2.240 |
| mt09mca010a | kg | Adhesivo cementoso mejorado de ligantes mixtos, C2 TE S2, según UNE-EN 12004, altamente deformable, con deslizamiento reducido y tiempo abierto ampliado, Vat Superflex "PROPAMSA", color gris, a base de áridos seleccionados, resinas sintéticas y aditivos orgánicos, altamente deformable, con deslizamiento reducido y tiempo abierto ampliado. (material) | 5 | 1.42 | 7.100 |
| mt19abp100ecba | m² | Piezas de gres porcelánico esmaltado, acabado pulido, de 200x200x10 mm, gama media, capacidad de absorción de agua E<0,5%, grupo BIa, según UNE-EN 14411. (material) | 1.05 | 16.54 | 17.367 |
| mt09mca020a | kg | Mortero de juntas cementoso mejorado, tipo CG2 W A, según UNE-EN 13888, con absorción de agua reducida y resistencia elevada a la abrasión, Borada Plus "PROPAMSA", color Rojo, a base de cementos especiales, áridos seleccionados, aditivos orgánicos e inorgánicos y pigmentos minerales estables, de endurecimiento sin retracción, con efecto antimoho, absorción de agua reducida, resistencia elevada a la abrasión y con resistencia a los ácidos, para rejuntado de todo tipo de piezas cerámicas, para juntas de 3 a 15 mm. (material) | 0.54 | 2.53 | 1.366 |
| mt18acc100a | Ud | Kit de crucetas de PVC para garantizar un espesor de las juntas entre piezas de entre 1 y 20 mm, en revestimientos y pavimentos cerámicos. (material) | 0.35 | 2.4 | 0.840 |
| mt15sjr020a | m | Cordón de espuma de polietileno expandido de celdas cerradas Roundex "PROPAMSA", de sección circular, de 6 mm de diámetro, para el relleno de fondo de junta. (material) | 0.32 | 0.12 | 0.038 |
| mt15sjr010a | Ud | Cartucho de 300 cm³ de masilla elastómera monocomponente Betoflex M20 "PROPAMSA", a base de polímeros híbridos neutros (MS), con dureza Shore A aproximada de 40, según UNE-EN ISO 868 y elongación a rotura >= 450%, según UNE-EN ISO 8339, de elasticidad permanente y curado rápido, pintable después del secado, con efecto antimoho y resistente a los rayos UV y a los agentes químicos. (material) | 0.284 | 16.59 | 4.712 |
| mo054 | h | Oficial 1ª montador de aislamientos. (mano de obra) | 0.1 | 22.74 | 2.274 |
| mo101 | h | Ayudante montador de aislamientos. (mano de obra) | 0.1 | 21.02 | 2.102 |
| mo024 | h | Oficial 1ª alicatador. (mano de obra) | 1.4 | 22.13 | 30.982 |
| mo062 | h | Ayudante alicatador. (mano de obra) | 1 | 21.02 | 21.020 |
| % | % | Costes directos complementarios | 2 % | 148.771 | 2.975 |
|  |  | Costes directos |  |  | 151.746 |

Residuos:
- colocación: mt28map300c; factor de residuo 0.048
- colocación: mt28map330c; factor de residuo 0.024
- colocación: mt28map010a; factor de residuo 0.019275
- colocación: mt16prx010c; factor de residuo 0.024
- colocación: mt28map320a; factor de residuo 0.048
- colocación: mt28map200b; factor de residuo 0.055
- colocación: mt09mca010a; factor de residuo 0.044727
- colocación: mt19abp100ecba; factor de residuo 0.03493
- colocación: mt09mca020a; factor de residuo 0.035
- colocación: mt15sjr020a; factor de residuo 0.06
- colocación: mt15sjr010a; factor de residuo 0.03

## Recursos

**mt28map300c** m Perfil de arranque
Datos técnicos: Coste energético 45.264 MJ; Emisión de CO2 3.320 kg; Código LER 17 04 02; Masa del elemento 0.4 kg; Volumen 0.000267 m3
Residuos:
- embalaje: re170203 Plástico. (componente de residuo); rendimiento 0.005 kg; Código LER 17 02 03; Masa del elemento 1 kg; Volumen 0.001667 m3

**mt28map330c** m Perfil de cierre superior
Datos técnicos: Coste energético 27.643 MJ; Emisión de CO2 2.016 kg; Código LER 17 04 02; Masa del elemento 0.24 kg; Volumen 0.00016 m3
Residuos:
- embalaje: re170203 Plástico; rendimiento 0.008 kg

**mt28map010a** kg Mortero adhesivo hidrófugo Propam Aisterm "PROPAMSA"
Datos técnicos: Coste energético 2.466 MJ; Emisión de CO2 0.220 kg; Código LER 17 01 01; Masa del elemento 1 kg; Volumen 0.000667 m3
Residuos:
- embalaje: re150101 Envases de papel y cartón. (componente de residuo); rendimiento 0.002 kg; Código LER 15 01 01; Masa del elemento 1 kg; Volumen 0.001333 m3
- embalaje: re170201 Madera. (componente de residuo); rendimiento 0.001 kg; Código LER 17 02 01; Masa del elemento 1 kg; Volumen 0.000909 m3

**mt16prx010c** m² Panel rígido de poliestireno extruido
Datos técnicos: Coste energético 171.774 MJ; Emisión de CO2 5.482 kg; Código LER 17 06 04; Masa del elemento 1.92 kg; Volumen 0.0032 m3
Residuos:
- embalaje: re170203 Plástico; rendimiento 0.034 kg

**mt16pre100fb** Ud Taco de expansión de polipropileno
Datos técnicos: Coste energético 0.968 MJ; Emisión de CO2 0.090 kg
Residuos:
- embalaje: re150101 Envases de papel y cartón; rendimiento 0.072 kg

**mt28map320a** m Perfil de esquina
Datos técnicos: Coste energético 11.900 MJ; Emisión de CO2 0.855 kg; Código LER 17 02 03; Masa del elemento 0.2 kg; Volumen 0.000333 m3
Residuos:
- embalaje: re170203 Plástico; rendimiento 0.005 kg

**mt28map200b** m² Malla de fibra de vidrio antiálcalis
Datos técnicos: Coste energético 13.504 MJ; Emisión de CO2 0.664 kg; Código LER 17 02 03; Masa del elemento 0.16 kg; Volumen 0.000267 m3
Residuos:
- embalaje: re170203 Plástico; rendimiento 0.024 kg

**mt09mca010a** kg Adhesivo cementoso mejorado de ligantes mixtos
Datos técnicos: Coste energético 4.745 MJ; Emisión de CO2 0.383 kg; Código LER 17 09 04; Masa del elemento 1 kg; Volumen 0.000667 m3
Residuos:
- embalaje: re150101 Envases de papel y cartón; rendimiento 0.003 kg
- embalaje: re170201 Madera; rendimiento 0.002 kg
- embalaje: re170203 Plástico; rendimiento 0.001 kg

**mt19abp100ecba** m² Piezas de gres porcelánico esmaltado
Datos técnicos: Coste energético 269.190 MJ; Emisión de CO2 13.222 kg; Código LER 17 01 03; Masa del elemento 23 kg; Volumen 0.0184 m3
Residuos:
- embalaje: re150101 Envases de papel y cartón; rendimiento 0.184 kg
- embalaje: re170201 Madera; rendimiento 0.024 kg

**mt09mca020a** kg Mortero de juntas cementoso mejorado
Datos técnicos: Coste energético 7.958 MJ; Emisión de CO2 0.580 kg; Código LER 17 09 04; Masa del elemento 1 kg; Volumen 0.000667 m3
Residuos:
- embalaje: re150101 Envases de papel y cartón; rendimiento 0.021 kg
- embalaje: re170201 Madera; rendimiento 0.006 kg
- embalaje: re170203 Plástico; rendimiento 0.009 kg

**mt15sjr020a** m Cordón de espuma de polietileno expandido de celdas cerradas Roundex "PROPAMSA"
Datos técnicos: Coste energético 0.193 MJ; Emisión de CO2 0.008 kg; Código LER 17 06 04; Masa del elemento 0.0007 kg; Volumen 0.000001 m3
Residuos:
- embalaje: re170203 Plástico; rendimiento 0.001 kg

**mt15sjr010a** Ud Cartucho de 300 cm³ de masilla elastómera monocomponente Betoflex M20 "PROPAMSA"
Datos técnicos: Coste energético 73.444 MJ; Emisión de CO2 3.587 kg; Código LER 17 09 04; Masa del elemento 0.375 kg; Volumen 0.00025 m3
Residuos:
- embalaje: re170203 Plástico; rendimiento 0.2 kg
