# Sistema Veture de paneles prefabricados de aislamiento térmico por el exterior de fachadas

- Propiedad del archivo: CYPE Ingenieros S.A.
- Formato: FIEBDC-3/2016
- Programa: Generador de precios de la construcción. CYPE Ingenieros, S.A.
- Fecha: 22/03/2024
- Divisa: EUR
- Costes indirectos: 3 %
- IVA: 21 %

## N Aislamientos e impermeabilizaciones

### NA Aislamientos térmicos

#### NAV Sistemas Veture de aislamiento exterior de fachadas

**NAV010** m² Sistema Veture de paneles prefabricados de aislamiento térmico por el exterior de fachadas.
Aislamiento térmico por el exterior de fachadas, con el sistema Veture, formado por paneles aislantes prefabricados compuestos de plaquetas cerámicas de gres, color rojo, unidas a un panel rígido de poliestireno extruido, de 30 mm de espesor, fijados los paneles prefabricados al paramento soporte con tacos de poliamida, tornillos de acero cincado y dispositivos auxiliares de fijación; sellado de juntas entre paneles prefabricados con adhesivo de caucho de silicona; colocación de plaquetas individuales de unión entre paneles prefabricados con adhesivo cementoso mejorado, C2 TE S2, según UNE-EN 12004, altamente deformable, con deslizamiento reducido y tiempo abierto ampliado, y rejuntado final de las plaquetas con mortero, tipo CG2. Incluso piezas especiales.
Incluye: Preparación de la superficie soporte. Corte y preparación de los paneles prefabricados. Colocación y fijación de los paneles prefabricados sobre el paramento. Sellado de las juntas entre paneles prefabricados. Colocación de las plaquetas de ajuste y de las piezas especiales. Rejuntado de las plaquetas. Limpieza final de la fachada.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt12ppg010a | Ud | Panel prefabricado de 1240x600x48 mm, compuesto de plaquetas cerámicas de gres, según UNE-EN ISO 10545-11, color rojo, unidas a un panel rígido de poliestireno extruido, según UNE-EN 13164, de 30 mm de espesor, resistencia a compresión >= 300 kPa, resistencia térmica 0,9 m²K/W, conductividad térmica 0,034 W/(mK), Euroclase E de reacción al fuego, según UNE-EN 13501-1, incluso dispositivos auxiliares de fijación y plaquetas individuales. (material) | 1.42 | 49.3 | 70.006 |
| mt12ppg100a | Ud | Taco de poliamida y tornillo de acero cincado, de 8 mm de diámetro y 100 mm de longitud. (material) | 7 | 0.29 | 2.030 |
| mt12ppg110 | Ud | Cartucho de 310 cm³ de adhesivo de caucho de silicona. (material) | 0.5 | 6.92 | 3.460 |
| mt09mcp100j | kg | Adhesivo cementoso mejorado, C2 TE S2, según UNE-EN 12004, altamente deformable, con deslizamiento reducido y tiempo abierto ampliado, color blanco, de un solo componente a base de cemento de alta resistencia, áridos seleccionados, aditivos y resinas sintéticas, para la colocación en capa fina de todo tipo de piezas cerámicas en paramentos verticales exteriores y pavimentos exteriores. (material) | 8 | 1.28 | 10.240 |
| mt09mcr100a | kg | Mortero, tipo CG2, según UNE-EN 13888, para juntas de 5 a 30 mm, compuesto por cementos de alta resistencia, áridos seleccionados, pigmentos y aditivos específicos. (material) | 8.5 | 1.09 | 9.265 |
| mo052 | h | Oficial 1ª montador de sistemas de fachadas prefabricadas. (mano de obra) | 0.5 | 22.74 | 11.370 |
| mo099 | h | Ayudante montador de sistemas de fachadas prefabricadas. (mano de obra) | 0.5 | 21.02 | 10.510 |
| % | % | Costes directos complementarios | 2 % | 116.881 | 2.338 |
|  |  | Costes directos |  |  | 119.219 |

Residuos:
- colocación: mt12ppg010a; factor de residuo 0.0147
- colocación: mt12ppg110 Cartucho de 310 cm³ de adhesivo de caucho de silicona; factor de residuo 0.06
- colocación: mt09mcp100j; factor de residuo 0.067469
- colocación: mt09mcr100a; factor de residuo 0.068769

## Recursos

**mt12ppg010a** Ud Panel prefabricado de 1240x600x48 mm
Datos técnicos: Coste energético 476.760 MJ; Emisión de CO2 21.763 kg; Código LER 17 01 03; Masa del elemento 34.26 kg; Volumen 0.027408 m3
Residuos:
- embalaje: re170201 Madera. (componente de residuo); rendimiento 0.017 kg; Código LER 17 02 01; Masa del elemento 1 kg; Volumen 0.000909 m3
- embalaje: re170203 Plástico. (componente de residuo); rendimiento 0.001 kg; Código LER 17 02 03; Masa del elemento 1 kg; Volumen 0.001667 m3

**mt12ppg110** Ud Cartucho de 310 cm³ de adhesivo de caucho de silicona
Datos técnicos: Coste energético 87.088 MJ; Emisión de CO2 3.667 kg; Código LER 17 09 04; Masa del elemento 0.45 kg; Volumen 0.0003 m3
Residuos:
- embalaje: re170203 Plástico; rendimiento 0.1 kg

**mt09mcp100j** kg Adhesivo cementoso mejorado
Datos técnicos: Coste energético 3.871 MJ; Emisión de CO2 0.344 kg; Código LER 17 09 04; Masa del elemento 1 kg; Volumen 0.000667 m3
Residuos:
- embalaje: re170203 Plástico; rendimiento 0.003 kg

**mt09mcr100a** kg Mortero, tipo CG2
Datos técnicos: Coste energético 2.251 MJ; Emisión de CO2 0.184 kg; Código LER 17 09 04; Masa del elemento 1 kg; Volumen 0.000667 m3
Residuos:
- embalaje: re170203 Plástico; rendimiento 0.003 kg
