# Sistema multifunción Acu200 "REVESTECH", para desolidarización, insonorización e impermeabilización, bajo pavimento cerámico o de piedra natural, con complejos multicapa

- Propiedad del archivo: CYPE Ingenieros S.A.
- Formato: FIEBDC-3/2016
- Programa: Generador de precios de la construcción. CYPE Ingenieros, S.A.
- Fecha: 10/06/2024
- Divisa: EUR
- Costes indirectos: 3 %
- IVA: 21 %

## N Aislamientos e impermeabilizaciones

### NB Aislamientos acústicos

#### NBN Sistemas de aislamiento de suelos

**NBN020** m² Sistema multifunción Acu200 "REVESTECH", para desolidarización, insonorización e impermeabilización, bajo pavimento cerámico o de piedra natural, con complejos multicapa.
Sistema multifunción Acu200 "REVESTECH", formado por geomembrana, Acu Dry200 10 "REVESTECH", de 2 mm de espesor y 950 g/m², formada por 4 capas diferentes, que cumplen la función de desolidarización, impermeabilización, aislamiento acústico a ruido de impacto y compensación de la presión de vapor de agua del soporte, fijado al soporte con adhesivo cementoso mejorado, C2 TE S1, según UNE-EN 12004, deformable, con deslizamiento reducido y tiempo abierto ampliado, color gris extendido con llana dentada; preparado para recibir directamente el pavimento cerámico o de piedra natural. Incluso piezas especiales "REVESTECH" para la resolución de ángulos internos Dry80 Cornerin y externos Dry80 Cornerout, banda perimetral Acuband para la resolución de encuentros con paramentos y adhesivo Seal Plus y cinta autoadhesiva Cintex 50 para el sellado de juntas.
Incluye: Limpieza y preparación de la superficie soporte. Corte de la geomembrana. Resolución de los puntos singulares. Extendido del adhesivo cementoso sobre la superficie soporte. Colocación de la geomembrana. Sellado de juntas.
Criterio de medición de proyecto: Superficie medida según documentación gráfica de Proyecto.
Criterio de medición de obra: Se medirá la superficie realmente ejecutada según especificaciones de Proyecto.

| Código | Ud | Descripción | Rendimiento | Precio | Importe |
|---|---|---|---|---|---|
| mt09mcm060a | kg | Adhesivo cementoso mejorado, C2 TE S1, según UNE-EN 12004, deformable, con deslizamiento reducido y tiempo abierto ampliado, color gris, a base de cemento, áridos de granulometría fina, resinas sintéticas y aditivos especiales, con propiedades tixotrópicas y de endurecimiento sin retracción. (material) | 6 | 0.83 | 4.980 |
| mt15rev130s | m² | Geomembrana, Acu Dry200 10 "REVESTECH", de 2 mm de espesor y 950 g/m², formada por 4 capas diferentes, que cumplen la función de desolidarización, impermeabilización, aislamiento acústico a ruido de impacto y compensación de la presión de vapor de agua del soporte, suministrada en rollos de 1,5 m de anchura y 10 m de longitud; proporcionando una reducción del nivel global de presión de ruido de impactos de 10 dB, según UNE-EN ISO 717-2. (material) | 1.05 | 19.52 | 20.496 |
| mt15rev055b | Ud | Complemento para refuerzo de puntos singulares en tratamientos impermeabilizantes mediante piezas para la resolución de ángulos internos, Dry80 Cornerin "REVESTECH". (material) | 0.05 | 9.94 | 0.497 |
| mt15rev056b | Ud | Complemento para refuerzo de puntos singulares en tratamientos impermeabilizantes mediante piezas para la resolución de ángulos externos, Dry80 Cornerout "REVESTECH". (material) | 0.05 | 10.67 | 0.534 |
| mt15rev150d | m | Banda perimetral autoadhesiva de espuma de polietileno, Acuband "REVESTECH", de 48 mm de anchura, suministrada en rollos de 20 m de longitud. (material) | 0.1 | 1.84 | 0.184 |
| mt15rev160d | m | Cinta autoadhesiva de geotextil, Cintex 50 "REVESTECH", de 5 cm de anchura, suministrada en rollos de 50 m de longitud. (material) | 0.1 | 0.95 | 0.095 |
| mt15rev170c | kg | Adhesivo a base de poliuretano, Seal Plus "REVESTECH", color marrón, para el sellado de juntas. (material) | 0.05 | 19.37 | 0.969 |
| mo011 | h | Oficial 1ª montador. (mano de obra) | 0.15 | 22.74 | 3.411 |
| mo080 | h | Ayudante montador. (mano de obra) | 0.15 | 21.02 | 3.153 |
| % | % | Costes directos complementarios | 2 % | 34.319 | 0.686 |
|  |  | Costes directos |  |  | 35.005 |

Residuos:
- colocación: mt09mcm060a; factor de residuo 0.07
- colocación: mt15rev150d; factor de residuo 0.0599
- colocación: mt15rev160d Cinta autoadhesiva de geotextil, Cintex 50 "REVESTECH", de 5 cm de anchura, suministrada en rollos de 50 m de longitud; factor de residuo 0.0273333
- colocación: mt15rev170c Adhesivo a base de poliuretano, Seal Plus "REVESTECH", color marrón, para el sellado de juntas; factor de residuo 0.03

## Recursos

**mt09mcm060a** kg Adhesivo cementoso mejorado
Datos técnicos: Coste energético 3.871 MJ; Emisión de CO2 0.344 kg; Código LER 17 09 04; Masa del elemento 1 kg; Volumen 0.000667 m3
Residuos:
- embalaje: re170203 Plástico. (componente de residuo); rendimiento 0.003 kg; Código LER 17 02 03; Masa del elemento 1 kg; Volumen 0.001667 m3

**mt15rev150d** m Banda perimetral autoadhesiva de espuma de polietileno
Datos técnicos: Coste energético 1.475 MJ; Emisión de CO2 0.054 kg; Código LER 17 06 04; Masa del elemento 0.01 kg; Volumen 0.000017 m3
Residuos:
- embalaje: re170203 Plástico; rendimiento 0.001 kg

**mt15rev160d** m Cinta autoadhesiva de geotextil, Cintex 50 "REVESTECH", de 5 cm de anchura, suministrada en rollos de 50 m de longitud
Datos técnicos: Coste energético 0.145 MJ; Emisión de CO2 0.007 kg; Código LER 17 02 03; Masa del elemento 0.0015 kg; Volumen 0.000003 m3

**mt15rev170c** kg Adhesivo a base de poliuretano, Seal Plus "REVESTECH", color marrón, para el sellado de juntas
Datos técnicos: Coste energético 144.209 MJ; Emisión de CO2 7.002 kg; Código LER 17 09 04; Masa del elemento 1 kg; Volumen 0.000667 m3
Residuos:
- embalaje: re150104 Envases metálicos. (componente de residuo); rendimiento 0.003 kg; Código LER 15 01 04; Masa del elemento 1 kg; Volumen 0.001667 m3
