# Frigorífico

- Propiedad del archivo: CYPE Ingenieros S.A.
- Formato: FIEBDC-3/2016
- Programa: Generador de precios de la construcción. CYPE Ingenieros, S.A.
- Fecha: 21/05/2024
- Divisa: EUR
- Costes indirectos: 3 %
- IVA: 21 %

## S Señalización y equipamiento

### SC Cocinas/galerías

#### SCE Electrodomésticos

**SCE050** Ud Frigorífico.
Frigorífico de dos puertas, de 555 mm de anchura, 1665 mm de altura y 620 mm de profundidad, color blanco, capacidad de los compartimentos del frigorífico 198 l, capacidad de los compartimentos del congelador 56 l, consumo de energía anual 250 kWh, clase de eficiencia energética F, clase de emisión de ruido aéreo C.
Incluye: Replanteo. Colocación del aparato. Conexión a la red eléctrica. Comprobación de su correcto funcionamiento.
Criterio de medición de proyecto: Número de unidades previstas, según documentación gráfica de Proyecto.
Criterio de medición de obra: Se medirá el número de unidades realmente colocadas según especificaciones de Proyecto.

| Código | Ud | Descripción | Rendimiento | Precio | Importe |
|---|---|---|---|---|---|
| mt32fri030a | Ud | Frigorífico de dos puertas, de 555 mm de anchura, 1665 mm de altura y 620 mm de profundidad, color blanco, capacidad de los compartimentos del frigorífico 198 l, capacidad de los compartimentos del congelador 56 l, consumo de energía anual 250 kWh, clase de eficiencia energética F, clase de emisión de ruido aéreo C, según el Reglamento Delegado (UE) Nº 2019/2016. (material) | 1 | 659 | 659.000 |
| mo003 | h | Oficial 1ª electricista. (mano de obra) | 0.3 | 22.74 | 6.822 |
| % | % | Costes directos complementarios | 2 % | 665.822 | 13.316 |
|  |  | Costes directos |  |  | 679.138 |

## Recursos

**mt32fri030a** Ud Frigorífico de dos puertas
Datos técnicos: Coste energético 1430.698 MJ; Emisión de CO2 59.410 kg
Residuos:
- embalaje: re150101 Envases de papel y cartón. (componente de residuo); rendimiento 1.5 kg; Código LER 15 01 01; Masa del elemento 1 kg; Volumen 0.001333 m3
- embalaje: re170604 Materiales de aislamiento distintos de los especificados en los códigos 17 06 01 y 17 06 03. (componente de residuo); rendimiento 0.075 kg; Código LER 17 06 04; Masa del elemento 1 kg; Volumen 0.001667 m3
