# Transporte, puesta en obra y retirada de equipo completo de micropilotes "GEONOVATEK", para recalce de cimentación

- Propiedad del archivo: CYPE INGENIEROS, S.A.
- Formato: FIEBDC-3/2002
- Divisa: EUR
- Costes indirectos: 3.00 %
- IVA: 21.00 %

## C Cimentaciones

### CZ Recalces

#### CZM Micropilotaje en cimiento

**CZM003** Ud Transporte, puesta en obra y retirada de equipo completo de micropilotes "GEONOVATEK", para recalce de cimentación.
Transporte, puesta en obra y retirada de equipo completo "GEONOVATEK" para la ejecución de micropilotes en trabajos de recalce de cimentación, a una distancia de hasta 150 km.
Criterio de valoración económica: El precio incluye el desplazamiento a la obra del personal especializado y el transporte de los materiales.
Incluye: Transporte a la obra. Montaje del equipo. Desmontaje del equipo. Retirada del equipo.
Criterio de medición de proyecto: Número de unidades previstas, según documentación gráfica de Proyecto.
Criterio de medición de obra: Se medirá el número de unidades realmente ejecutadas según especificaciones de Proyecto.

| Código | Ud | Descripción | Rendimiento | Precio | Importe |
|---|---|---|---|---|---|
| mq03pva040a | Ud | Transporte, puesta en obra y retirada de equipo completo "GEONOVATEK" para ejecución de micropilotes, a una distancia de hasta 150 km. (maquinaria) | 1.159 | 1150.00 | 1332.85 |
| % | % | Costes directos complementarios | 2 % | 1332.85 | 26.66 |
|  |  | Costes directos |  |  | 1359.51 |
