# Zunchado de pilar de hormigón armado, con hoja de fibra de carbono Drizoro Wrap "DRIZORO"

- Propiedad del archivo: CYPE INGENIEROS, S.A.
- Formato: FIEBDC-3/2002
- Divisa: EUR
- Costes indirectos: 3.00 %
- IVA: 21.00 %

## E Estructuras

### EH Hormigón armado

#### EHZ Refuerzos con laminados y hojas, de fibra de carbono

**EHZ022** m² Zunchado de pilar de hormigón armado, con hoja de fibra de carbono Drizoro Wrap "DRIZORO".
Zunchado de pilar de hormigón armado, mediante el sistema Drizoro Wrap "DRIZORO", formado por 1 capa de hojas de fibra de carbono unidireccional, "DRIZORO", 200 g/m², de 30 cm de anchura y 0,166 mm de espesor, resistencia a tracción 4200 MPa y elongación última 1,9%, colocadas con Maxepox CS S "DRIZORO", aplicando una capa de entre 1 y 3 mm de espesor sobre el laminado con espátula y otra capa de entre 1 y 3 mm de espesor sobre la superficie de contacto con el soporte, sobre la superficie soporte de hormigón previamente imprimada con Maxprimer C S "DRIZORO", aplicada con brocha.
Criterio de valoración económica: El precio no incluye la preparación del soporte ni el revestimiento.
Incluye: Aplicación de la imprimación. Colocación de las hojas de refuerzo. Limpieza de los restos de obra.
Criterio de medición de proyecto: Superficie medida según documentación gráfica de Proyecto.
Criterio de medición de obra: Se medirá la superficie realmente ejecutada según especificaciones de Proyecto.

| Código | Ud | Descripción | Rendimiento | Precio | Importe |
|---|---|---|---|---|---|
| mt09red040a | kg | Imprimación de dos componentes a base de resina epoxi, Maxprimer C S "DRIZORO", temperatura de aplicación entre 15°C y 35°C, para aplicar con brocha o rodillo sobre elemento estructural a reforzar mediante hojas o laminados de fibra de carbono. (material) | 0.250 | 36.01 | 9.00 |
| mt09red030a | m² | Hoja de fibra de carbono unidireccional, Drizoro Wrap 200 "DRIZORO", 200 g/m², de 30 cm de anchura y 0,166 mm de espesor, resistencia a tracción 4200 MPa, módulo de elasticidad 230.000 N/mm² y elongación última 1,9%, para refuerzo de estructuras. (material) | 1.100 | 60.39 | 66.43 |
| mt09red060a | kg | Adhesivo de dos componentes a base de resina epoxi, Maxepox CS S "DRIZORO", temperatura de aplicación entre 15°C y 35°C, para aplicar con espátula o llana sobre elemento estructural a reforzar mediante laminados de fibra de carbono, según UNE-EN 1504-4. (material) | 0.550 | 36.01 | 19.81 |
| mo042 | h | Oficial 1ª estructurista. (mano de obra) | 0.462 | 23.03 | 10.64 |
| mo089 | h | Ayudante estructurista. (mano de obra) | 0.462 | 21.86 | 10.10 |
| % | % | Costes directos complementarios | 2 % | 115.98 | 2.32 |
|  |  | Costes directos |  |  | 118.30 |
