# Cajón túnel de persiana veneciana, de poliestireno expandido

- Propiedad del archivo: CYPE INGENIEROS, S.A.
- Formato: FIEBDC-3/2002
- Divisa: EUR
- Costes indirectos: 3.00 %
- IVA: 21.00 %

## F Fachadas y particiones

### FC Dinteles, cargaderos y cajones de persiana

#### FCP De poliestireno expandido

**FCP020** Ud Cajón túnel de persiana veneciana, de poliestireno expandido.
Cajón túnel de persiana veneciana de poliestireno expandido (EPS), de 40 kg/m³ de densidad, reforzado con varillas de acero, de 23 cm de anchura, 32 cm de altura y 100 cm de longitud, para revestir.
Criterio de valoración económica: El precio no incluye el dintel, la persiana ni el revestimiento.
Incluye: Limpieza y nivelación de la superficie de apoyo. Replanteo y marcado de ejes de apoyo en el hueco de paso. Colocación del cajón de persiana. Nivelación y aplomado.
Criterio de medición de proyecto: Número de unidades previstas, según documentación gráfica de Proyecto.
Criterio de medición de obra: Se medirá el número de unidades realmente ejecutadas según especificaciones de Proyecto.

| Código | Ud | Descripción | Rendimiento | Precio | Importe |
|---|---|---|---|---|---|
| mt20cap020a | Ud | Cajón túnel de persiana veneciana de poliestireno expandido (EPS), de 40 kg/m³ de densidad, reforzado con varillas de acero, de 23 cm de anchura, 32 cm de altura y 100 cm de longitud, para revestir, con testeros, soporte de aluminio para persiana, y perfiles de remate de aluminio y de PVC para colocar en las caras exterior e interior del cajón. (material) | 1.000 | 57.23 | 57.23 |
| mo011 | h | Oficial 1ª montador. (mano de obra) | 0.175 | 22.74 | 3.98 |
| mo080 | h | Ayudante montador. (mano de obra) | 0.175 | 21.02 | 3.68 |
| % | % | Costes directos complementarios | 2 % | 64.89 | 1.30 |
|  |  | Costes directos |  |  | 66.19 |
