# Canaleta realizada "in situ" con mortero, en el fondo de cámara bufa, para la recogida del agua filtrada en los muros parcialmente estancos

- Propiedad del archivo: CYPE INGENIEROS, S.A.
- Formato: FIEBDC-3/2002
- Divisa: EUR
- Costes indirectos: 3.00 %
- IVA: 21.00 %

## N Aislamientos e impermeabilizaciones

### ND Drenajes

#### NDM Muros en contacto con el terreno

**NDM110** m Canaleta realizada "in situ" con mortero, en el fondo de cámara bufa, para la recogida del agua filtrada en los muros parcialmente estancos.
Canaleta a pie de muro, de 100 mm de anchura y 100 mm de altura, en el fondo de cámara bufa, realizada "in situ" mediante un recrecido en el plano de apoyo de la cámara, de mortero de cemento, industrial, con aditivo hidrófugo, M-15, acabado bruñido, con una pendiente mínima del 5%, una pendiente máxima del 14% y un sumidero de 110 mm de diámetro mínimo cada 25 m² de muro, para la recogida del agua filtrada en los muros parcialmente estancos, con grado mínimo de impermeabilidad 2, según DB HS 1 Protección frente a la humedad (CTE) y posterior evacuación hasta la red de saneamiento del edificio. Incluso revestimiento elástico, para impermeabilización de la canaleta.
Criterio de valoración económica: El precio no incluye el sumidero ni la red de evacuación.
Incluye: Limpieza del soporte. Formación de canaleta con mortero. Aplicación del impermeabilizante.
Criterio de medición de proyecto: Longitud medida según documentación gráfica de Proyecto.
Criterio de medición de obra: Se medirá la longitud realmente ejecutada según especificaciones de Proyecto.

| Código | Ud | Descripción | Rendimiento | Precio | Importe |
|---|---|---|---|---|---|
| mt08aaa010a | m³ | Agua. (material) | 0.006 | 1.50 | 0.01 |
| mt09mif010la | t | Mortero industrial para albañilería, de cemento, color gris, con aditivo hidrófugo, categoría M-15 (resistencia a compresión 15 N/mm²), suministrado en sacos, según UNE-EN 998-2. (material) | 0.028 | 73.55 | 2.06 |
| mt28rco010d | kg | Revestimiento elástico, color rojo teja, a base de copolímeros acrílicos en dispersión acuosa, 1,35 g/cm³ de densidad y 110-130 poises de viscosidad Brookfield RVT a 20 °C, según UNE 53413 y UNE 53410. (material) | 1.000 | 4.30 | 4.30 |
| mo020 | h | Oficial 1ª construcción. (mano de obra) | 0.332 | 22.13 | 7.35 |
| mo113 | h | Peón ordinario construcción. (mano de obra) | 0.332 | 20.78 | 6.90 |
| % | % | Costes directos complementarios | 2 % | 20.62 | 0.41 |
|  |  | Costes directos |  |  | 21.03 |
