# Reparación de grieta en revestimiento de mortero, con masilla elástica

- Propiedad del archivo: CYPE INGENIEROS, S.A.
- Formato: FIEBDC-3/2002
- Divisa: EUR
- Costes indirectos: 3.00 %
- IVA: 21.00 %

## R Revestimientos y trasdosados

### RY Preparaciones, protecciones, reparaciones y refuerzos de revestimientos

#### RYY Reparaciones

**RYY022** m Reparación de grieta en revestimiento de mortero, con masilla elástica.
Reparación de grieta en revestimiento de mortero sobre el paramento vertical exterior mediante el sellado con masilla elástica con fibras, presionando el producto hacia el interior de la grieta con una espátula. Incluso apertura de la grieta en forma de V mediante el picado de los bordes con paleta, eliminación del material suelto y no consolidado, limpieza en seco con cepillo, lijado para eliminar imperfecciones, retirada y carga manual de escombros sobre camión o contenedor.
Incluye: Preparación de la grieta. Aplicación de la masilla. Lijado. Limpieza de los restos de obra. Carga de escombros sobre camión o contenedor.
Criterio de medición de proyecto: Longitud medida según documentación gráfica de Proyecto.
Criterio de medición de obra: Se medirá la longitud realmente ejecutada según especificaciones de Proyecto.

| Código | Ud | Descripción | Rendimiento | Precio | Importe |
|---|---|---|---|---|---|
| mt15dag505a | kg | Masilla elástica con fibras a base de polímeros especiales en emulsión acuosa y áridos seleccionados, color blanco. (material) | 0.150 | 15.84 | 2.38 |
| mo038 | h | Oficial 1ª pintor. (mano de obra) | 0.166 | 22.13 | 3.67 |
| mo076 | h | Ayudante pintor. (mano de obra) | 0.166 | 21.02 | 3.49 |
| % | % | Costes directos complementarios | 2 % | 9.54 | 0.19 |
|  |  | Costes directos |  |  | 9.73 |
