# Conducto semirrígido de chapa de acero electrozincada

- Propiedad del archivo: CYPE Ingenieros S.A.
- Formato: FIEBDC-3/2016
- Programa: Generador de precios de la construcción. CYPE Ingenieros, S.A.
- Fecha: 21/05/2024
- Divisa: EUR
- Costes indirectos: 3 %
- IVA: 21 %

## I Instalaciones

### IV Ventilación

#### IVV Conductos de admisión y extracción para ventilación

**IVV200** m Conducto semirrígido de chapa de acero electrozincada.
Conducto de ventilación, formado por tubo semirrígido de chapa de acero electrozincada engatillada en espiral, de 125 mm de diámetro, color blanco, temperatura de trabajo de 250°C y puntas de temperatura de hasta 350°C, clase A1 según UNE-EN 13501-1. Incluso material auxiliar para montaje y sujeción a la obra, accesorios y piezas especiales.
Incluye: Replanteo del recorrido del conducto y de la situación de los elementos de sujeción. Presentación de tubos, accesorios y piezas especiales. Fijación del material auxiliar para montaje y sujeción a la obra. Montaje, conexionado y comprobación de su correcto funcionamiento. Realización de pruebas de servicio.
Criterio de medición de proyecto: Longitud medida según documentación gráfica de Proyecto.
Criterio de medición de obra: Se medirá la longitud realmente ejecutada según especificaciones de Proyecto.

| Código | Ud | Descripción | Rendimiento | Precio | Importe |
|---|---|---|---|---|---|
| mt42csg420a | Ud | Material auxiliar para montaje y sujeción a la obra de los conductos semirrígidos de chapa de acero electrozincada, de 125 mm de diámetro. (material) | 1 | 0.57 | 0.570 |
| mt42csg020ac | m | Tubo semirrígido de chapa de acero electrozincada engatillada en espiral, de 125 mm de diámetro, color blanco, temperatura de trabajo de 250°C y puntas de temperatura de hasta 350°C, clase A1 según UNE-EN 13501-1, con el precio incrementado el 10% en concepto de accesorios y piezas especiales. (material) | 1 | 12.5 | 12.500 |
| mo011 | h | Oficial 1ª montador. (mano de obra) | 0.129 | 22.74 | 2.933 |
| mo080 | h | Ayudante montador. (mano de obra) | 0.064 | 21.02 | 1.345 |
| % | % | Costes directos complementarios | 2 % | 17.348 | 0.347 |
|  |  | Costes directos |  |  | 17.695 |
