# Rehabilitación energética de cubierta inclinada sobre espacio no habitable, con aislamiento térmico por el interior. Sistema "ROCKWOOL"

- Propiedad del archivo: CYPE Ingenieros S.A.
- Formato: FIEBDC-3/2016
- Programa: Generador de precios de la construcción. CYPE Ingenieros, S.A.
- Fecha: 21/05/2024
- Divisa: EUR
- Costes indirectos: 3 %
- IVA: 21 %

## Z Rehabilitación energética

### ZH Cerramientos horizontales: adición de aislamiento térmico

#### ZHB Sistemas de aislamiento por el interior de cubierta inclinada, sobre espacio no habitable

**ZHB010** m² Rehabilitación energética de cubierta inclinada sobre espacio no habitable, con aislamiento térmico por el interior. Sistema "ROCKWOOL".
Rehabilitación energética de cubierta inclinada sobre espacio no habitable, con aislamiento térmico por el interior. Sistema "ROCKWOOL" formado por: fieltro aislante de lana de roca volcánica, Roulrock Kraft "ROCKWOOL", según UNE-EN 13162, revestido por una de sus caras con un complejo de papel kraft con polietileno que actúa como barrera de vapor, de 80 mm de espesor, resistencia térmica 1,9 m²K/W, conductividad térmica 0,042 W/(mK). Incluso cinta autoadhesiva para sellado de juntas.
Incluye: Limpieza del supradós del forjado. Corte, ajuste y fijación del aislamiento.
Criterio de medición de proyecto: Superficie medida según documentación gráfica de Proyecto.
Criterio de medición de obra: Se medirá la superficie realmente ejecutada según especificaciones de Proyecto.

| Código | Ud | Descripción | Rendimiento | Precio | Importe |
|---|---|---|---|---|---|
| mt16lrw010a | m² | Fieltro aislante de lana de roca volcánica, Roulrock Kraft "ROCKWOOL", según UNE-EN 13162, revestido por una de sus caras con un complejo de papel kraft con polietileno que actúa como barrera de vapor, de 80 mm de espesor, resistencia térmica 1,9 m²K/W, conductividad térmica 0,042 W/(mK), Euroclase F de reacción al fuego según UNE-EN 13501-1, densidad 23 kg/m³, capacidad de absorción de agua a corto plazo <=1 kg/m², calor específico 840 J/kgK y factor de resistencia a la difusión del vapor de agua 1,3. (material) | 1.1 | 8.96 | 9.856 |
| mt16aaa030 | m | Cinta autoadhesiva para sellado de juntas. (material) | 1 | 0.3 | 0.300 |
| mo054 | h | Oficial 1ª montador de aislamientos. (mano de obra) | 0.082 | 22.74 | 1.865 |
| mo101 | h | Ayudante montador de aislamientos. (mano de obra) | 0.082 | 21.02 | 1.724 |
| % | % | Costes directos complementarios | 2 % | 13.745 | 0.275 |
|  |  | Costes directos |  |  | 14.020 |

Residuos:
- colocación: mt16lrw010a; factor de residuo 0.0528962
- colocación: mt16aaa030 Cinta autoadhesiva para sellado de juntas; factor de residuo 0.07

## Recursos

**mt16lrw010a** m² Fieltro aislante de lana de roca volcánica
Datos técnicos: Coste energético 33.779 MJ; Emisión de CO2 1.672 kg; Código LER 17 06 04; Masa del elemento 1.84 kg; Volumen 0.003067 m3
Residuos:
- embalaje: re170203 Plástico. (componente de residuo); rendimiento 0.026 kg; Código LER 17 02 03; Masa del elemento 1 kg; Volumen 0.001667 m3

**mt16aaa030** m Cinta autoadhesiva para sellado de juntas
Datos técnicos: Coste energético 0.339 MJ; Emisión de CO2 0.017 kg; Código LER 17 06 04; Masa del elemento 0.0025 kg; Volumen 0.000004 m3
Residuos:
- embalaje: re170203 Plástico; rendimiento 0.001 kg
