# Cubrición protectora sobre macizo existente

- Propiedad del archivo: CYPE INGENIEROS, S.A.
- Formato: FIEBDC-3/2002
- Divisa: EUR
- Costes indirectos: 3.00 %
- IVA: 21.00 %

## J Jardinería

### JT Decoración y tratamiento de superficies

#### JTO Superficies de materiales orgánicos

**JTO010** m² Cubrición protectora sobre macizo existente.
Cubrición protectora sobre macizo existente, realizada mediante extendido de corteza Mulching de madera de pino seleccionada, con medios manuales, hasta formar una capa uniforme de 10 cm de espesor mínimo.
Incluye: Extendido de la capa de protección. Riego.
Criterio de medición de proyecto: Superficie medida en proyección horizontal, según documentación gráfica de Proyecto.
Criterio de medición de obra: Se medirá, en proyección horizontal, la superficie realmente ejecutada según especificaciones de Proyecto.

| Código | Ud | Descripción | Rendimiento | Precio | Importe |
|---|---|---|---|---|---|
| mt48mod010 | m³ | Corteza Mulching de madera de pino seleccionada, para protección y decoración de superficies. (material) | 0.100 | 47.15 | 4.72 |
| mt08aaa010a | m³ | Agua. (material) | 0.006 | 1.53 | 0.01 |
| mo040 | h | Oficial 1ª jardinero. (mano de obra) | 0.011 | 23.10 | 0.25 |
| mo086 | h | Ayudante jardinero. (mano de obra) | 0.055 | 21.94 | 1.21 |
| % | % | Costes directos complementarios | 2 % | 6.19 | 0.12 |
|  |  | Costes directos |  |  | 6.31 |
