# Pavimento continuo drenante de hormigón "HOLCIM"

- Propiedad del archivo: CYPE INGENIEROS, S.A.
- Formato: FIEBDC-3/2002
- Divisa: EUR
- Costes indirectos: 3.00 %
- IVA: 21.00 %

## M Firmes y pavimentos urbanos

### MP Pavimentos urbanos

#### MPD Drenantes

**MPD030** m² Pavimento continuo drenante de hormigón "HOLCIM".
Pavimento continuo drenante de hormigón Hydromedia Peatonal "HOLCIM", de bajo contenido en finos, fabricado en central y vertido desde camión, color gris, con una resistencia a flexotracción de 2 N/mm², una resistencia a compresión de 15 N/mm² y una capacidad drenante de >=150 l/(m²·min), con un 20% de huecos y resistencia al deslizamiento Rd>45 según UNE-EN 16165, resbaladicidad clase 3 según CTE, de 100 mm de espesor.
Criterio de valoración económica: El precio no incluye la base soporte.
Incluye: Preparación de la superficie de apoyo. Replanteo de las juntas de construcción y de dilatación. Tendido de niveles mediante toques, maestras de hormigón o reglas. Riego de la superficie base. Formación de juntas de construcción y de juntas perimetrales de dilatación. Conexionado, anclaje y emboquillado de las redes de instalaciones proyectadas. Vertido, extendido y regleado del hormigón. Compactación mecánica, sin vibración. Fratasado mecánico de la superficie. Curado del hormigón. Replanteo de las juntas de retracción. Corte del hormigón. Limpieza final de las juntas de retracción.
Criterio de medición de proyecto: Superficie medida según documentación gráfica de Proyecto.
Criterio de medición de obra: Se medirá la superficie realmente ejecutada según especificaciones de Proyecto.

| Código | Ud | Descripción | Rendimiento | Precio | Importe |
|---|---|---|---|---|---|
| mt09hil110aa | m³ | Hormigón Hydromedia Peatonal "HOLCIM", de bajo contenido en finos, fabricado en central y vertido desde camión, color gris, con una resistencia a flexotracción de 2 N/mm², una resistencia a compresión de 15 N/mm² y una capacidad drenante de >=150 l/(m²·min), con un 20% de huecos y resistencia al deslizamiento Rd>45 según UNE-EN 16165, resbaladicidad clase 3 según CTE. (material) | 0.105 | 261.95 | 27.50 |
| mq06vib020 | h | Regla vibrante de 3 m. (maquinaria) | 0.055 | 5.33 | 0.29 |
| mq06cor020 | h | Equipo para corte de juntas en soleras de hormigón. (maquinaria) | 0.055 | 10.85 | 0.60 |
| mq06fra010 | h | Fratasadora mecánica de hormigón. (maquinaria) | 0.165 | 5.79 | 0.96 |
| mo041 | h | Oficial 1ª construcción de obra civil. (mano de obra) | 0.330 | 23.10 | 7.62 |
| mo087 | h | Ayudante construcción de obra civil. (mano de obra) | 0.550 | 21.94 | 12.07 |
| % | % | Costes directos complementarios | 2 % | 49.04 | 0.98 |
|  |  | Costes directos |  |  | 50.02 |
