# Capa separadora: lámina de polietileno

- Propiedad del archivo: CYPE INGENIEROS, S.A.
- Formato: FIEBDC-3/2002
- Divisa: EUR
- Costes indirectos: 3.00 %
- IVA: 21.00 %

## N Aislamientos e impermeabilizaciones

### NG Geosintéticos

#### NGL Geomembranas

**NGL010** m² Capa separadora: lámina de polietileno.
Film impermeabilizante de polietileno de baja densidad (LDPE) de 0,3 mm de espesor y 300 g/m² de masa superficial, color negro. Colocación en obra: con solapes, directamente sobre el terreno, sobre un encachado o sobre una superficie de hormigón.
Incluye: Colocación de la lámina separadora. Resolución de solapes y uniones.
Criterio de medición de proyecto: Superficie medida según documentación gráfica de Proyecto.
Criterio de medición de obra: Se medirá la superficie realmente ejecutada según especificaciones de Proyecto, incluyendo las entregas y los solapes.

| Código | Ud | Descripción | Rendimiento | Precio | Importe |
|---|---|---|---|---|---|
| mt16png020e | m² | Film impermeabilizante de polietileno de baja densidad (LDPE) de 0,3 mm de espesor y 300 g/m² de masa superficial, color negro. (material) | 1.150 | 1.73 | 1.99 |
| mo020 | h | Oficial 1ª construcción. (mano de obra) | 0.033 | 19.93 | 0.66 |
| mo113 | h | Peón ordinario construcción. (mano de obra) | 0.017 | 18.69 | 0.32 |
| % | % | Costes directos complementarios | 2 % | 2.97 | 0.06 |
|  |  | Costes directos |  |  | 3.03 |
