# Valla para área de juegos infantiles

- Propiedad del archivo: CYPE Ingenieros S.A.
- Formato: FIEBDC-3/2016
- Programa: Generador de precios de la construcción. CYPE Ingenieros, S.A.
- Fecha: 26/06/2025
- Divisa: EUR
- Costes indirectos: 3 %
- IVA: 21 %

## T Equipamiento urbano

### TJ Áreas de juegos infantiles

#### TJV Vallados

**TJV010** m Valla para área de juegos infantiles.
Valla para área de juegos infantiles, de 0,80 m de altura, formada por postes verticales y dos travesaños horizontales de madera de pino silvestre, tratada en autoclave, acabada con barniz protector, y tablas verticales de madera de extremos redondeados y cantos romos, de varios colores. Colocación en obra: con tacos químicos, sobre una superficie base.
Criterio de valoración económica: El precio no incluye la superficie base.
Incluye: Replanteo. Fijación del elemento.
Criterio de medición de proyecto: Longitud medida según documentación gráfica de Proyecto, deduciendo la longitud de los huecos de puertas y cancelas.
Criterio de medición de obra: Se medirá la longitud realmente ejecutada según especificaciones de Proyecto, deduciendo la longitud de los huecos de puertas y cancelas.

| Código | Ud | Descripción | Rendimiento | Precio | Importe |
|---|---|---|---|---|---|
| mt50spl105b | Ud | Fijación compuesta por taco químico, arandela y tornillo de acero. (material) | 4 | 5.82 | 23.280 |
| mt52jig100a | m | Valla para área de juegos infantiles, de 0,80 m de altura, formada por postes verticales y dos travesaños horizontales de madera de pino silvestre, tratada en autoclave, con clase de uso 4 según UNE-EN 335, acabada con barniz protector, y tablas verticales de madera de extremos redondeados y cantos romos, de varios colores, con tornillería de acero galvanizado, embutida y protegida con tapones de seguridad, con elementos de fijación. (material) | 1 | 135.88 | 135.880 |
| mo041 | h | Oficial 1ª construcción de obra civil. (mano de obra) | 0.33 | 23.1 | 7.623 |
| mo087 | h | Ayudante construcción de obra civil. (mano de obra) | 0.33 | 21.94 | 7.240 |
| % | % | Costes directos complementarios | 2 % | 174.023 | 3.480 |
|  |  | Costes directos |  |  | 177.503 |

## Recursos

**mt52jig100a** m Valla para área de juegos infantiles
Datos técnicos: Coste energético 1671.034 MJ; Emisión de CO2 -22.559 kg
Residuos:
- embalaje: re150101 Envases de papel y cartón. (componente de residuo); rendimiento 0.375 kg; Código LER 15 01 01; Masa del elemento 1 kg; Volumen 0.001333 m3
