# Alquiler de grúa torre

- Propiedad del archivo: CYPE INGENIEROS, S.A.
- Formato: FIEBDC-3/2002
- Divisa: EUR
- Costes indirectos: 3.00 %
- IVA: 21.00 %

## 0 Actuaciones previas

### 0X Andamios y maquinaria de elevación

#### 0XT Grúas torre

**0XT010** Ud Alquiler de grúa torre.
Alquiler mensual de grúa torre de obra para elevación y transporte de materiales, formada por torre metálica, brazo horizontal giratorio de 50 m de flecha y 1200 kg de carga máxima y motores de orientación, elevación y distribución o traslación de la carga. Incluso telemando.
Criterio de valoración económica: El precio incluye el mantenimiento y el seguro de responsabilidad civil.
Incluye: Revisión periódica para garantizar su estabilidad y condiciones de seguridad.
Criterio de medición de proyecto: Número de unidades previstas, según documentación gráfica de Proyecto.
Criterio de medición de obra: Amortización en forma de alquiler mensual, según condiciones definidas en el contrato suscrito con la empresa suministradora.

| Código | Ud | Descripción | Rendimiento | Precio | Importe |
|---|---|---|---|---|---|
| mq07gto010u | Ud | Alquiler mensual de grúa torre para transporte de materiales de 50 m de flecha y 1200 kg de carga en punta, incluso telemando, mantenimiento y seguro de responsabilidad civil. (maquinaria) | 1.000 | 2309.44 | 2309.44 |
| % | % | Costes directos complementarios | 2 % | 2309.44 | 46.19 |
|  |  | Costes directos |  |  | 2355.63 |
