# Pilote prefabricado de hormigón armado

- Propiedad del archivo: CYPE INGENIEROS, S.A.
- Formato: FIEBDC-3/2002
- Divisa: EUR
- Costes indirectos: 3.00 %
- IVA: 21.00 %

## C Cimentaciones

### CP Profundas

#### CPP Pilotes prefabricados

**CPP010** m Pilote prefabricado de hormigón armado.
Pilote prefabricado de hormigón armado, D=40 cm, Q=150 t, construido según CPP-1 para formación de grupo de pilotes CPP-2, con azuche normal en punta. Hincado por golpeo de la cabeza del pilote de 12 m de longitud máxima, mediante maza.
Incluye: Replanteo y trazado de los ejes de los grupos de pilotes. Izado de los pilotes. Hincado de los pilotes por golpeo de maza, previa colocación de sombrerete de acero con almohadilla. Golpeo hasta conseguir el rechazo prefijado.
Criterio de medición de proyecto: Longitud medida según documentación gráfica de Proyecto, desde la punta hasta la cara inferior del encepado, considerando un incremento del 10% en previsión de las oscilaciones reales que pueden aparecer al realizar el pilotaje.
Criterio de medición de obra: Se medirá la longitud del pilote realmente ejecutado según especificaciones de Proyecto, desde la punta hasta la cara inferior del encepado.

| Código | Ud | Descripción | Rendimiento | Precio | Importe |
|---|---|---|---|---|---|
| mt07pph020e | m | Pilote prefabricado de hormigón armado, diámetro equivalente 40 cm, de 12 m de longitud máxima, para una carga axil de 150 t, con azuche normal en punta, según UNE-EN 12794. (material) | 1.000 | 84.73 | 84.73 |
| mq03pip050b | h | Martinete hidráulico, de 9 t, para hinca de pilotes prefabricados. (maquinaria) | 0.076 | 109.01 | 8.28 |
| mo089 | h | Ayudante estructurista. (mano de obra) | 0.200 | 19.68 | 3.94 |
| % | % | Costes directos complementarios | 2 % | 96.95 | 1.94 |
|  |  | Costes directos |  |  | 98.89 |
