# Sistema de encofrado para losa de cimentación

- Propiedad del archivo: CYPE INGENIEROS, S.A.
- Formato: FIEBDC-3/2002
- Divisa: EUR
- Costes indirectos: 3.00 %
- IVA: 21.00 %

## C Cimentaciones

### CS Superficiales

#### CSL Losas

**CSL020** m² Sistema de encofrado para losa de cimentación.
Montaje de sistema de encofrado recuperable metálico, para losa de cimentación, formado por paneles metálicos, amortizables en 200 usos, y posterior desmontaje del sistema de encofrado. Incluso elementos de sustentación, fijación y acodalamientos necesarios para su estabilidad y líquido desencofrante, para evitar la adherencia del hormigón al encofrado.
Incluye: Limpieza y preparación del plano de apoyo. Replanteo. Aplicación del líquido desencofrante. Montaje del sistema de encofrado. Colocación de elementos de sustentación, fijación y acodalamiento. Aplomado y nivelación del encofrado. Desmontaje del sistema de encofrado. Limpieza y almacenamiento del encofrado.
Criterio de medición de proyecto: Superficie de encofrado en contacto con el hormigón, medida según documentación gráfica de Proyecto.
Criterio de medición de obra: Se medirá la superficie de encofrado en contacto con el hormigón realmente ejecutada según especificaciones de Proyecto.

| Código | Ud | Descripción | Rendimiento | Precio | Importe |
|---|---|---|---|---|---|
| mt08eme040 | m² | Paneles metálicos de varias dimensiones, para encofrar elementos de hormigón. (material) | 0.005 | 52.00 | 0.26 |
| mt50spa052b | m | Tablón de madera de pino, de 20x7,2 cm. (material) | 0.020 | 6.32 | 0.13 |
| mt50spa081a | Ud | Puntal metálico telescópico, de hasta 3 m de altura. (material) | 0.013 | 19.25 | 0.25 |
| mt08eme051a | m | Fleje de acero galvanizado, para encofrado metálico. (material) | 0.500 | 0.29 | 0.15 |
| mt08var050 | kg | Alambre galvanizado para atar, de 1,30 mm de diámetro. (material) | 0.050 | 1.50 | 0.08 |
| mt08var060 | kg | Puntas de acero de 20x100 mm. (material) | 0.040 | 8.75 | 0.35 |
| mt08dba010b | l | Agente desmoldeante, a base de aceites especiales, emulsionable en agua, para encofrados metálicos, fenólicos o de madera. (material) | 0.030 | 1.80 | 0.05 |
| mo044 | h | Oficial 1ª encofrador. (mano de obra) | 0.400 | 24.04 | 9.62 |
| mo091 | h | Ayudante encofrador. (mano de obra) | 0.450 | 22.82 | 10.27 |
| % | % | Costes directos complementarios | 2 % | 21.16 | 0.42 |
|  |  | Costes directos |  |  | 21.58 |
