# Pantalla autoportante de tablestacas metálicas solapadas

- Propiedad del archivo: CYPE INGENIEROS, S.A.
- Formato: FIEBDC-3/2002
- Divisa: EUR
- Costes indirectos: 3.00 %
- IVA: 21.00 %

## C Cimentaciones

### CT Tablestacas

#### CTA Pantallas autoportantes

**CTA010** m² Pantalla autoportante de tablestacas metálicas solapadas, hincadas en el terreno de manera provisional, hasta alcanzar como máximo 5 m de profundidad en terreno de gravas, formada por perfiles metálicos de acero laminado, con forma grecada de 600 mm de ancho de perfil, 8 mm de espesor y módulo de resistencia de 242 cm³/m de pared.
Pantalla autoportante de tablestacas metálicas solapadas, hincadas en el terreno de manera provisional, hasta alcanzar como máximo 5 m de profundidad en terreno de gravas, formada por perfiles metálicos de acero laminado, con forma grecada de 600 mm de ancho de perfil, 8 mm de espesor y módulo de resistencia de 242 cm³/m de pared.
Incluye: Disposición de guías. Hinca de las tablestacas. Extracción de las tablestacas.
Criterio de medición de proyecto: Superficie medida según documentación gráfica de Proyecto.
Criterio de medición de obra: Se medirá la superficie realmente ejecutada según especificaciones de Proyecto.

| Código | Ud | Descripción | Rendimiento | Precio | Importe |
|---|---|---|---|---|---|
| mt07tmt010a | m² | Tablestaca recuperable para 25 usos formada por perfiles de acero laminado con forma grecada, de 600 mm de ancho de perfil y 8 mm de espesor, con un módulo resistente de 242 cm³/m de pared; sistema de unión mediante solape. (material) | 1.000 | 4.90 | 4.90 |
| mq07gte010c | h | Grúa autopropulsada de brazo telescópico con una capacidad de elevación de 30 t y 27 m de altura máxima de trabajo. (maquinaria) | 0.425 | 67.00 | 28.48 |
| mq03tab010 | h | Martillo percutor de doble efecto, con motor. (maquinaria) | 0.425 | 196.71 | 83.60 |
| mo089 | h | Ayudante estructurista. (mano de obra) | 0.425 | 18.63 | 7.92 |
| % | % | Costes directos complementarios | 2 % | 124.90 | 2.50 |
|  |  | Costes directos |  |  | 127.40 |
