# Sistema estructural "Goujon-CRET" para transmisión de esfuerzos cortantes en juntas de dilatación

- Propiedad del archivo: CYPE INGENIEROS, S.A.
- Formato: FIEBDC-3/2002
- Divisa: EUR
- Costes indirectos: 3.00 %
- IVA: 21.00 %

## E Estructuras

### EH Hormigón armado

#### EHJ Moldes, pasadores y complementos

**EHJ010** Ud Sistema estructural "Goujon-CRET" para transmisión de esfuerzos cortantes en juntas de dilatación.
Pasador para transmisión de esfuerzos cortantes entre elementos estructurales de hormigón armado, que permite movimiento unidireccional en las juntas de dilatación, con el sistema CRET "EDING APS", compuesto de pasador Goujon CRET-10, "EDING APS", de 20 mm de diámetro, de acero inoxidable, clase 1.4401 según UNE-EN 10088-1 y clase II de resistencia a la corrosión según SIA 179, dúctil, trabajado en frío, con límite elástico 620 N/mm², con una resistencia a rotura minorada de 28,77 kN, calculada conforme a los criterios expuestos en EOTA TR 065; y vaina de deslizamiento unidireccional de acero inoxidable, de 20 mm de diámetro interior, CRET-J "EDING APS", fijada al encofrado.
Incluye: Replanteo y fijación de la vaina al encofrado. Introducción del pasador en la vaina.
Criterio de medición de proyecto: Número de unidades previstas, según documentación gráfica de Proyecto.
Criterio de medición de obra: Se medirá el número de unidades realmente ejecutadas según especificaciones de Proyecto.

| Código | Ud | Descripción | Rendimiento | Precio | Importe |
|---|---|---|---|---|---|
| mt07aap020a | Ud | Pasador Goujon CRET-10, "EDING APS", de 20 mm de diámetro, de acero inoxidable, clase 1.4401 según UNE-EN 10088-1 y clase II de resistencia a la corrosión según SIA 179, dúctil, trabajado en frío, con límite elástico 620 N/mm², que cumple con las normas UNE-EN ISO 3651-1 y UNE-EN ISO 6892-1. (material) | 1.000 | 24.09 | 24.09 |
| mt07aap030a | Ud | Vaina de deslizamiento unidireccional, CRET-J "EDING APS", de 20 mm de diámetro interior, de acero inoxidable, clase 1.4301 según UNE-EN 10088-1, que cumple con las normas UNE-EN ISO 3651-1 y UNE-EN ISO 6892-1. (material) | 1.000 | 10.68 | 10.68 |
| mo042 | h | Oficial 1ª estructurista. (mano de obra) | 0.100 | 22.27 | 2.23 |
| mo089 | h | Ayudante estructurista. (mano de obra) | 0.100 | 21.15 | 2.12 |
| % | % | Costes directos complementarios | 2 % | 39.12 | 0.78 |
|  |  | Costes directos |  |  | 39.90 |
