# Entablado visto de tablas canteadas de madera de pino silvestre, de 800x150 mm y 25 mm de espesor, clavadas directamente sobre las viguetas del forjado

- Propiedad del archivo: CYPE INGENIEROS, S.A.
- Formato: FIEBDC-3/2002
- Divisa: EUR
- Costes indirectos: 3.00 %
- IVA: 21.00 %

## E Estructuras

### EM Madera

#### EMT Entablados

**EMT020** m² Entablado visto de tablas canteadas de madera de pino silvestre, de 800x150 mm y 25 mm de espesor, clavadas directamente sobre las viguetas del forjado.
Entablado visto de tablas canteadas de madera de pino silvestre, de 800x150 mm y 25 mm de espesor, clavadas directamente sobre las viguetas del forjado, para formación de piso. Incluso preparación de la madera, replanteo, nivelación, cortes y retaceos, fijación oculta con puntas de hierro y formación de huecos.
Incluye: Replanteo de las piezas. Clavado de las piezas al soporte base.
Criterio de medición de proyecto: Superficie medida según documentación gráfica de Proyecto, deduciendo los huecos de superficie mayor de 1 m².
Criterio de medición de obra: Se medirá la superficie realmente ejecutada según especificaciones de Proyecto, deduciendo los huecos de superficie mayor de 1 m².

| Código | Ud | Descripción | Rendimiento | Precio | Importe |
|---|---|---|---|---|---|
| mt07mee200b | m² | Tabla canteada de pino silvestre (Pinus sylvestris), de 800x150 mm y 22 mm de espesor, para entablado en forjados de madera. (material) | 1.100 | 16.57 | 18.23 |
| mt50spa102 | kg | Clavos de hierro. (material) | 0.200 | 1.04 | 0.21 |
| op00cla010 |  | Clavadora neumática. | 1.000 | 0.00 | 0.00 |
| op00cep010 |  | Garlopa. | 1.000 | 0.00 | 0.00 |
| op00cor050 |  | Cortadora manual de madera, de disco. | 1.000 | 0.00 | 0.00 |
| mo048 | h | Oficial 1ª montador de estructura de madera. (mano de obra) | 0.203 | 19.37 | 3.93 |
| mo095 | h | Ayudante montador de estructura de madera. (mano de obra) | 0.203 | 18.29 | 3.71 |
| % | % | Costes directos complementarios | 2 % | 26.08 | 0.52 |
|  |  | Costes directos |  |  | 26.60 |
