# Sistema de anclaje vertical, de aluminio AW 6063 T5 lacado negro, para la fijación de placas de piedra natural de 60x40x2 cm (no incluidas en este precio)

- Propiedad del archivo: CYPE INGENIEROS, S.A.
- Formato: FIEBDC-3/2002
- Divisa: EUR
- Costes indirectos: 3.00 %
- IVA: 21.00 %

## F Fachadas y particiones

### FA Fachadas ventiladas

#### FAJ Subestructura soporte

**FAJ010** m² Sistema de anclaje vertical, de aluminio AW 6063 T5 lacado negro, para la fijación de placas de piedra natural de 60x40x2 cm (no incluidas en este precio).
Sistema de anclaje vertical, de aluminio AW 6063 T5 lacado negro, para la fijación de placas de piedra natural de 60x40x2 cm (no incluidas en este precio), regulable en los ejes vertical y horizontal, formado por: perfiles verticales de aluminio extruido de aleación 6063 con tratamiento térmico T-5, lacado de color negro, con marca de calidad QUALICOAT clase SEASIDE con 60 micras de espesor mínimo de película seca, escuadras de carga, escuadras de apoyo y grapas con uña vista de aluminio extruido de aleación 6063 con tratamiento térmico T-5, anodizado de color plata natural con un espesor mínimo de 15 micras; fijado al frente de hormigón de cada forjado (aproximadamente 3 m de altura libre) con tacos mecánicos de acero inoxidable A2, y al soporte de hormigón o de fábrica (fck>=150 kp/cm²) cada 0,85 m como máximo, con tirafondos de acero inoxidable A2 y tacos de nylon.
Incluye: Replanteo. Montaje de las escuadras. Montaje de los perfiles verticales. Montaje de las grapas. Resolución de puntos singulares.
Criterio de medición de proyecto: Superficie medida según documentación gráfica de Proyecto, con el mismo criterio que la hoja exterior de fachada.
Criterio de medición de obra: Se medirá la superficie realmente ejecutada según especificaciones de Proyecto, con el mismo criterio que la hoja exterior de fachada.
Criterio de valoración económica: El precio incluye la resolución de encuentros y puntos singulares, pero no incluye el sistema de revestimiento.

| Código | Ud | Descripción | Rendimiento | Precio | Importe |
|---|---|---|---|---|---|
| mt19paj200c | m² | Subestructura soporte compuesta de sistema de anclaje vertical, de aluminio AW 6063 T5 lacado negro, para la fijación de placas de piedra natural de 60x40x2 cm (no incluidas en este precio), regulable en los ejes vertical y horizontal, formado por: perfiles verticales de aluminio extruido de aleación 6063 con tratamiento térmico T-5, lacado de color negro, con marca de calidad QUALICOAT clase SEASIDE con 60 micras de espesor mínimo de película seca, escuadras de carga, escuadras de apoyo y grapas con uña vista de aluminio extruido de aleación 6063 con tratamiento térmico T-5, anodizado de color plata natural con un espesor mínimo de 15 micras, para fijar al frente de hormigón de cada forjado (aproximadamente 3 m de altura libre) con tacos mecánicos de acero inoxidable A2, y al soporte de hormigón o de fábrica (fck>=150 kp/cm²) cada 0,85 m como máximo, con tirafondos de acero inoxidable A2 y tacos de nylon. (material) | 1.000 | 25.80 | 25.80 |
| mo052 | h | Oficial 1ª montador de sistemas de fachadas prefabricadas. (mano de obra) | 0.172 | 19.11 | 3.29 |
| mo099 | h | Ayudante montador de sistemas de fachadas prefabricadas. (mano de obra) | 0.172 | 17.53 | 3.02 |
| % | % | Costes directos complementarios | 2 % | 32.11 | 0.64 |
|  |  | Costes directos |  |  | 32.75 |
