# Sistema de anclaje puntual, de acero inoxidable AISI 304, para la fijación de placas de piedra natural de 100x40x3 cm (no incluidas en este precio)

- Propiedad del archivo: CYPE INGENIEROS, S.A.
- Formato: FIEBDC-3/2002
- Divisa: EUR
- Costes indirectos: 3.00 %
- IVA: 21.00 %

## F Fachadas y particiones

### FA Fachadas ventiladas

#### FAJ Subestructura soporte

**FAJ010** m² Sistema de anclaje puntual, de acero inoxidable AISI 304, para la fijación de placas de piedra natural de 100x40x3 cm (no incluidas en este precio).
Sistema de anclaje puntual, de acero inoxidable AISI 304, para la fijación de placas de piedra natural de 100x40x3 cm (no incluidas en este precio), formado por grapas puntuales no regulables, de acero inoxidable AISI 304, colocadas en la junta horizontal; fijado al soporte de hormigón o de fábrica (fck>=150 kp/cm²) con varillas roscadas y resina.
Incluye: Replanteo. Montaje de las grapas. Resolución de puntos singulares.
Criterio de medición de proyecto: Superficie medida según documentación gráfica de Proyecto, con el mismo criterio que la hoja exterior de fachada.
Criterio de medición de obra: Se medirá la superficie realmente ejecutada según especificaciones de Proyecto, con el mismo criterio que la hoja exterior de fachada.
Criterio de valoración económica: El precio incluye la resolución de encuentros y puntos singulares, pero no incluye el sistema de revestimiento.

| Código | Ud | Descripción | Rendimiento | Precio | Importe |
|---|---|---|---|---|---|
| mt19paj230s | m² | Subestructura soporte compuesta de sistema de anclaje puntual, de acero inoxidable AISI 304, para la fijación de placas de piedra natural de 100x40x3 cm (no incluidas en este precio), formado por grapas puntuales no regulables, de acero inoxidable AISI 304, colocadas en la junta horizontal, para fijar al soporte de hormigón o de fábrica (fck>=150 kp/cm²) con varillas roscadas y resina. (material) | 1.000 | 8.00 | 8.00 |
| mo052 | h | Oficial 1ª montador de sistemas de fachadas prefabricadas. (mano de obra) | 0.152 | 19.11 | 2.90 |
| mo099 | h | Ayudante montador de sistemas de fachadas prefabricadas. (mano de obra) | 0.152 | 17.53 | 2.66 |
| % | % | Costes directos complementarios | 2 % | 13.56 | 0.27 |
|  |  | Costes directos |  |  | 13.83 |
