# Revestimiento exterior de fachada ventilada, de pizarra

- Propiedad del archivo: CYPE INGENIEROS, S.A.
- Formato: FIEBDC-3/2002
- Divisa: EUR
- Costes indirectos: 3.00 %
- IVA: 21.00 %

## F Fachadas y particiones

### FA Fachadas ventiladas

#### FAP Revestimiento exterior de piezas de piedra natural

**FAP020** m² Revestimiento exterior de fachada ventilada, de pizarra.
Revestimiento exterior de fachada ventilada, de piezas mecanizadas de pizarra procedente de España, de 400x200 mm y 8 mm de espesor, color negro con vetas grisáceas, acabado natural; sobre subestructura soporte regulable en las tres direcciones, de aleación de aluminio EN AW-6060 T6, sistema de fijación vista con grapas de acero inoxidable. Incluso tirafondos de acero inoxidable A2 para la fijación de las escuadras a la hoja principal.
Criterio de valoración económica: El precio no incluye el aislamiento térmico ni la resolución de puntos singulares.
Incluye: Limpieza y preparación de la superficie soporte. Replanteo de las juntas de dilatación y paños de trabajo. Replanteo del despiece del revestimiento y de los puntos de anclaje de la subestructura soporte. Fijación de la subestructura soporte a la hoja principal y al forjado. Preparación del revestimiento. Aplomado, nivelación y alineación del revestimiento. Fijación definitiva del revestimiento a la subestructura soporte. Realización de todos los trabajos necesarios para la resolución de los huecos. Limpieza final del paramento.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt18bpn120a | m² | Pieza mecanizada de pizarra procedente de España, de 400x200 mm y 8 mm de espesor, peso 23,216 kg/m², color negro con vetas grisáceas, acabado natural, según UNE-EN 1469. (material) | 1.000 | 24.60 | 24.60 |
| mt19sbg030ia | m² | Subestructura soporte regulable en las tres direcciones, para la sustentación del revestimiento exterior, con piezas mecanizadas de piedra natural, sistema de fijación vista con grapas de acero inoxidable, formada por: perfiles verticales en "L" de 50x60x2 mm y perfiles horizontales en "Z" de 30x52x1,5 mm, para el cuelgue del revestimiento, de aleación de aluminio EN AW-6060 T6, escuadras de carga de 40x120x75x3 mm y escuadras de apoyo de 40x60x75x3 mm, de aleación de aluminio EN AW-6060 T6; con tirafondos de acero inoxidable A2 y tacos de nylon para la fijación de las escuadras a la hoja principal. (material) | 1.000 | 30.87 | 30.87 |
| op00ato010 |  | Atornillador. | 1.000 | 0.00 | 0.00 |
| op00sie030 |  | Sierra de disco de diamante, para mesa de trabajo, de corte húmedo. | 1.000 | 0.00 | 0.00 |
| op00tal010 |  | Taladro. | 1.000 | 0.00 | 0.00 |
| mo052 | h | Oficial 1ª montador de sistemas de fachadas prefabricadas. (mano de obra) | 1.000 | 23.74 | 23.74 |
| mo099 | h | Ayudante montador de sistemas de fachadas prefabricadas. (mano de obra) | 1.000 | 21.94 | 21.94 |
| % | % | Costes directos complementarios | 3 % | 101.15 | 3.03 |
|  |  | Costes directos |  |  | 104.18 |
