# Revestimiento exterior de fachada ventilada, de paneles composite. Sistema "CORTIZO"

- Propiedad del archivo: CYPE INGENIEROS, S.A.
- Formato: FIEBDC-3/2002
- Divisa: EUR
- Costes indirectos: 3.00 %
- IVA: 21.00 %

## F Fachadas y particiones

### FA Fachadas ventiladas

#### FAS Revestimiento exterior de paneles composite

**FAS010** m² Revestimiento exterior de fachada ventilada, de paneles composite. Sistema "CORTIZO".
Revestimiento exterior de fachada ventilada, de paneles composite Stacbond FR "CORTIZO", de 4 mm de espesor total, formados por una lámina de aluminio en la cara interior de 0,5 mm de espesor y una lámina exterior de aleación de aluminio EN AW-5005, con acabado lacado, con una capa de PVDF Kynar de 22 a 40 micras de espesor, pretratamiento libre de cloro en ambas láminas, y núcleo intermedio de baja densidad, de 3 mm de espesor, Euroclase B-s1, d0 de reacción al fuego, según UNE-EN 13501-1, en forma de bandejas; colocación en posición vertical mediante el sistema de anclaje oculto con piezas de cuelgue STB-CH, sobre subestructura soporte de aleación de aluminio. Incluso tirafondos y anclajes mecánicos de expansión de acero inoxidable A2, para la fijación de la subestructura soporte.
Criterio de valoración económica: El precio no incluye el aislamiento térmico.
Incluye: Limpieza y preparación de la superficie soporte. Replanteo de las juntas de dilatación y paños de trabajo. Replanteo del despiece del revestimiento y de los puntos de anclaje de la subestructura soporte. Fijación de la subestructura soporte a la hoja principal y al forjado. Preparación del revestimiento. Aplomado, nivelación y alineación del revestimiento. Fijación definitiva del revestimiento a la subestructura soporte. Realización de todos los trabajos necesarios para la resolución de los huecos. Resolución de puntos singulares.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12prc010aaa1b | m² | Panel composite Stacbond FR "CORTIZO", de 4 mm de espesor total, formado por una lámina de aluminio en la cara interior de 0,5 mm de espesor y una lámina exterior de aleación de aluminio EN AW-5005, con acabado lacado, con una capa de PVDF Kynar de 22 a 40 micras de espesor, pretratamiento libre de cloro en ambas láminas, y núcleo intermedio de baja densidad, de 3 mm de espesor, Euroclase B-s1, d0 de reacción al fuego, según UNE-EN 13501-1, conformando una bandeja vertical, con DIT Plus del Instituto Eduardo Torroja nº 553p; colocación en posición vertical en fachadas ventiladas de superficie menor de 250 m² y porcentaje de huecos menor del 30% mediante el sistema de anclaje oculto con piezas de cuelgue STB-CH, sobre subestructura soporte formada por: perfiles verticales en T de aluminio extruido de aleación 6063 con tratamiento térmico T5 o T6 y escuadras de carga y escuadras de apoyo, en L, de aluminio extruido; con tirafondos de acero inoxidable A2 y tacos de nylon para la fijación de los perfiles a la hoja principal, anclajes mecánicos de expansión, de acero inoxidable A2 para la fijación de los perfiles al forjado y piezas de cuelgue de aluminio extruido de aleación 6063 con tratamiento térmico T4 y T6, acabado natural, y piezas de protección de PVC, para la fijación del revestimiento a la subestructura soporte; con el precio incrementado el 5% en concepto de piezas especiales para la resolución de puntos singulares. (material) | 1.000 | 183.44 | 183.44 |
| op00ato010 |  | Atornillador. | 1.000 | 0.00 | 0.00 |
| mo052 | h | Oficial 1ª montador de sistemas de fachadas prefabricadas. (mano de obra) | 0.840 | 22.74 | 19.10 |
| mo099 | h | Ayudante montador de sistemas de fachadas prefabricadas. (mano de obra) | 0.840 | 21.02 | 17.66 |
| % | % | Costes directos complementarios | 3 % | 220.20 | 6.61 |
|  |  | Costes directos |  |  | 226.81 |
