# Revestimiento exterior de fachada ventilada, de tejido metálico con plaquetas

- Propiedad del archivo: CYPE INGENIEROS, S.A.
- Formato: FIEBDC-3/2002
- Divisa: EUR
- Costes indirectos: 3.00 %
- IVA: 21.00 %

## F Fachadas y particiones

### FA Fachadas ventiladas

#### FAT Revestimiento exterior de tejidos metálicos

**FAT010** m² Revestimiento exterior de fachada ventilada, de tejido metálico con plaquetas.
Revestimiento exterior de fachada ventilada, de tejido metálico, formado por pletinas ensambladas con conectores, y plaquetas fijas de HPL, subestructura soporte de acero inoxidable AISI 316, compuesta de líneas de carga y de bloqueo, tornillos, tuercas y arandelas de acero inoxidable A4. Incluso anclajes químicos para la fijación de la subestructura soporte al paramento.
Criterio de valoración económica: El precio no incluye el aislamiento térmico.
Incluye: Replanteo. Fijación de la subestructura soporte al paramento. Colocación del tejido metálico. Colocación de los conectores de bloqueo. Resolución de puntos singulares.
Criterio de medición de proyecto: Superficie medida según documentación gráfica de Proyecto, sin deducir huecos menores de 1 m².
Criterio de medición de obra: Se medirá la superficie realmente ejecutada según especificaciones de Proyecto, sin deducir huecos menores de 1 m².

| Código | Ud | Descripción | Rendimiento | Precio | Importe |
|---|---|---|---|---|---|
| mt26btr050d | m² | Tejido metálico, formado por pletinas ensambladas con conectores, y plaquetas fijas de HPL, subestructura soporte de acero inoxidable AISI 316, compuesta de líneas de carga y de bloqueo, tornillos, tuercas y arandelas de acero inoxidable A4. (material) | 1.050 | 112.10 | 117.71 |
| mt26aaq010f | Ud | Anclaje químico compuesto por resina y varilla roscada de acero inoxidable A4-70, según UNE-EN ISO 3506-1; con tuerca y arandela, de 12 mm de diámetro. (material) | 4.000 | 4.90 | 19.60 |
| mo052 | h | Oficial 1ª montador de sistemas de fachadas prefabricadas. (mano de obra) | 0.600 | 22.74 | 13.64 |
| mo099 | h | Ayudante montador de sistemas de fachadas prefabricadas. (mano de obra) | 0.600 | 21.02 | 12.61 |
| % | % | Costes directos complementarios | 2 % | 163.56 | 3.27 |
|  |  | Costes directos |  |  | 166.83 |
