# Hoja exterior, autoportante y pasante, de fachada ventilada de dos hojas, de fábrica de ladrillo cerámico perforado cara vista. Sistema Edivent "EDING APS"

- Propiedad del archivo: CYPE INGENIEROS, S.A.
- Formato: FIEBDC-3/2002
- Divisa: EUR
- Costes indirectos: 3.00 %
- IVA: 21.00 %

## F Fachadas y particiones

### FA Fachadas ventiladas

#### FAX Hoja exterior autoportante y pasante de fábrica cara vista

**FAX110** m² Hoja exterior, autoportante y pasante, de fachada ventilada de dos hojas, de fábrica de ladrillo cerámico perforado cara vista. Sistema Edivent "EDING APS".
Hoja exterior, autoportante y pasante, de fachada ventilada de dos hojas, sistema Edivent "EDING APS", de 11,5 cm de espesor, aparejo a soga, de fábrica de ladrillo cerámico cara vista perforado hidrofugado, color Salmón, acabado liso, 24x11,5x5 cm, con juntas horizontales y verticales de 10 mm de espesor, junta rehundida, recibida con mortero de cemento industrial, color gris, M-5, suministrado a granel, reforzada con armadura de tendel prefabricada de acero galvanizado en caliente Brickforce GBF40W80, de 4 mm de diámetro y 80 mm de anchura, con geometría diseñada para permitir el solape y ganchos para dinteles y esquineras, colocada en hiladas cada 40 cm aproximadamente y como mínimo en arranque de la fábrica sobre forjado, bajo vierteaguas y sobre cargadero de huecos, con una cuantía de 3,27 m/m² y anclada al forjado o pilar con elementos de anclaje de acero inoxidable AISI 304, Omega EDM-130, "EDING APS" de 170 mm de anchura y 130 mm de longitud, (0,62 ud/m²), fijados con anclajes mecánicos de seguridad por expansión, de acero inoxidable A4, M8x115; formación de juntas verticales de movimiento, con llave de atado de acero inoxidable AISI 304, con funda de plástico, TTSPE-150 "EDING APS", de 150 mm de longitud, colocada en hiladas cada 40 cm aproximadamente. Dintel de fábrica cara vista con armadura de tendel prefabricada de acero galvanizado en caliente Brickforce GBF40W80, de 4 mm de diámetro y 80 mm de anchura, aparejo a soga; montaje y desmontaje de apeo.
Incluye: Limpieza y preparación de la superficie soporte. Replanteo de los elementos metálicos de soporte de la hoja exterior y anclaje al forjado u hoja interior. Colocación del soporte de la hoja exterior con elementos metálicos de acero inoxidable, anclando a la estructura base los apoyos, especialmente diseñados para la hoja exterior. Replanteo de la fábrica. Colocación y aplomado de miras de referencia. Tendido de hilos entre miras. Colocación de las piezas que constituyen la hoja exterior, asegurando su estabilidad mediante la utilización de llaves o lañas que la anclan a la hoja interior portante o a los elementos de la estructura. Colocación de las armaduras de tendel prefabricadas entre hiladas. Colocación de las llaves de atado entre hiladas. Realización de todos los trabajos necesarios para la resolución de los huecos. Encuentros de la fábrica con fachadas, pilares y tabiques. Encuentro de la fábrica con el forjado superior. Repaso de las juntas y limpieza final del paramento.
Criterio de medición de proyecto: Superficie medida en verdadera magnitud desde las caras exteriores de la fachada, según documentación gráfica de Proyecto, deduciendo los huecos de superficie mayor de 2 m². En los huecos que no se deduzcan, están incluidos los trabajos de realizar la superficie interior del hueco.
Criterio de medición de obra: Se medirá, en verdadera magnitud, desde las caras exteriores de la fachada, la superficie realmente ejecutada según especificaciones de Proyecto, deduciendo los huecos de superficie mayor de 2 m². En los huecos que no se deduzcan, están incluidos los trabajos de realizar la superficie interior del hueco.

| Código | Ud | Descripción | Rendimiento | Precio | Importe |
|---|---|---|---|---|---|
| mt05plt010bb | Ud | Ladrillo cerámico cara vista perforado hidrofugado, color Salmón, acabado liso, 24x11,5x5 cm, para uso en fábrica no protegida (pieza U), densidad 1700 kg/m³, según UNE-EN 771-1. (material) | 71.000 | 0.25 | 17.75 |
| mt08aaa010a | m³ | Agua. (material) | 0.009 | 1.50 | 0.01 |
| mt09mif010cb | t | Mortero industrial para albañilería, de cemento, color gris, categoría M-5 (resistencia a compresión 5 N/mm²), suministrado a granel, según UNE-EN 998-2. (material) | 0.048 | 36.77 | 1.76 |
| mt07aad010k | Ud | Anclaje de acero inoxidable AISI 304, Omega EDM-130, "EDING APS", de 170 mm de anchura y 130 mm de longitud, con doble libertad de movimiento, para fijación de la fábrica a los forjados o pilares. (material) | 0.620 | 8.22 | 5.10 |
| mt26ind015ff | Ud | Anclaje mecánico de seguridad por expansión, de acero inoxidable A4, M8x115, de 8 mm de diámetro y 115 mm de longitud, compuesto por cuerpo con cabeza roscada con marca de colocación, tope para casquillo de expansión y base en forma de cono, casquillo de expansión, tuerca y arandela, para fijación sobre elementos de hormigón, fisurados o no fisurados. (material) | 0.620 | 5.24 | 3.25 |
| mt07aad030a | Ud | Llave de atado de acero inoxidable AISI 304, con funda de plástico, TTSPE-150 "EDING APS", de 150 mm de longitud, con doble libertad de movimiento, para conectar hojas de fábrica en juntas verticales de movimiento. (material) | 0.180 | 1.43 | 0.26 |
| mt07aae010zae | m | Armadura de tendel prefabricada de acero galvanizado en caliente Brickforce GBF40W80, de 4 mm de diámetro, 80 mm de anchura y 2,70 m de longitud, con geometría diseñada para permitir el solape y ganchos para dinteles y esquineras. Según UNE-EN 845-3. (material) | 3.670 | 2.51 | 9.21 |
| mt50spa050m | m³ | Tablón de madera de pino, dimensiones 20x7,2 cm. (material) | 0.001 | 439.20 | 0.44 |
| mt50spa101 | kg | Clavos de acero. (material) | 0.011 | 1.87 | 0.02 |
| mt50spa081a | Ud | Puntal metálico telescópico, de hasta 3 m de altura. (material) | 0.003 | 19.25 | 0.06 |
| mq06mms010 | h | Mezclador continuo con silo, para mortero industrial en seco, suministrado a granel. (maquinaria) | 0.184 | 1.94 | 0.36 |
| op00sie030 |  | Sierra de disco de diamante, para mesa de trabajo, de corte húmedo. | 1.000 | 0.00 | 0.00 |
| op00tal010 |  | Taladro. | 1.000 | 0.00 | 0.00 |
| mo021 | h | Oficial 1ª construcción en trabajos de albañilería. (mano de obra) | 1.134 | 21.41 | 24.28 |
| mo114 | h | Peón ordinario construcción en trabajos de albañilería. (mano de obra) | 0.640 | 20.10 | 12.86 |
| % | % | Costes directos complementarios | 3 % | 75.36 | 2.26 |
|  |  | Costes directos |  |  | 77.62 |
