# Trampilla de registro de acero, Revo 13 GKFI, sistema W250 "KNAUF", de 800x800 mm, para tabique de placas de yeso laminado

- Propiedad del archivo: CYPE INGENIEROS, S.A.
- Formato: FIEBDC-3/2002
- Divisa: EUR
- Costes indirectos: 3.00 %
- IVA: 21.00 %

## F Fachadas y particiones

### FB Tabiquería de entramado autoportante

#### FBY De placas de yeso laminado

**FBY021** Ud Trampilla de registro de acero, Revo 13 GKFI, sistema W250 "KNAUF", de 800x800 mm, para tabique de placas de yeso laminado.
Suministro y montaje de trampilla de registro de acero, Revo 13 GKFI, sistema W250 "KNAUF", de 800x800 mm, formada por marco, puerta, cierre y brazo de seguridad, para tabique de placas de yeso laminado. Incluso accesorios de montaje.
Incluye: Marcado y corte de la placa de yeso laminado. Colocación de la trampilla.
Criterio de medición de proyecto: Número de unidades previstas, según documentación gráfica de Proyecto.
Criterio de medición de obra: Se medirá el número de unidades realmente colocadas según especificaciones de Proyecto.

| Código | Ud | Descripción | Rendimiento | Precio | Importe |
|---|---|---|---|---|---|
| mt12ppk060s | Ud | Trampilla de registro de acero, Revo 13 GKFI, sistema W250 "KNAUF", de 800x800 mm, formada por marco, puerta, cierre y brazo de seguridad. (material) | 1.000 | 264.41 | 264.41 |
| op00fre010 |  | Fresadora. | 0.100 | 0.00 | 0.00 |
| op00ato010 |  | Atornillador. | 0.100 | 0.00 | 0.00 |
| op00tal010 |  | Taladro. | 0.100 | 0.00 | 0.00 |
| mo053 | h | Oficial 1ª montador de prefabricados interiores. (mano de obra) | 0.101 | 18.13 | 1.83 |
| mo100 | h | Ayudante montador de prefabricados interiores. (mano de obra) | 0.101 | 16.43 | 1.66 |
| % | % | Costes directos complementarios | 2 % | 267.90 | 5.36 |
|  |  | Costes directos |  |  | 273.26 |
