# Dintel de fábrica armada de bloques en "U" de hormigón, para revestir

- Propiedad del archivo: CYPE INGENIEROS, S.A.
- Formato: FIEBDC-3/2002
- Divisa: EUR
- Costes indirectos: 3.00 %
- IVA: 21.00 %

## F Fachadas y particiones

### FC Dinteles, cargaderos y cajones de persiana

#### FCB De fábrica de bloques de hormigón para revestir

**FCB010** m Dintel de fábrica armada de bloques en "U" de hormigón, para revestir.
Dintel de 20 cm de espesor, de fábrica armada de bloques en "U" de hormigón, lisos, color gris, 40x20x20 cm, resistencia normalizada R10 (10 N/mm²), para revestir, recibidos con mortero de cemento industrial, color gris, M-7,5, suministrado a granel; con refuerzo de hormigón de relleno, HA-25/B/12/XC2, preparado en obra, vertido con medios manuales, y acero UNE-EN 10080 B 500 S, cuantía 4,3 kg/m; montaje y desmontaje de apeo compuesto por 2 puntales metálicos telescópicos, amortizables en 150 usos y tablones de madera de pino, amortizables en 10 usos.
Criterio de valoración económica: El precio incluye la elaboración de la ferralla (corte, doblado y conformado de elementos) en taller industrial y el montaje en el lugar definitivo de su colocación en obra.
Incluye: Limpieza y nivelación de la superficie de apoyo. Replanteo y marcado de ejes de apoyo en el hueco de paso. Replanteo y corte de los tablones. Instalación del apeo. Colocación de los bloques. Colocación de las armaduras. Preparación del hormigón. Vertido, vibrado y curado del hormigón. Desmontaje y retirada del apeo.
Criterio de medición de proyecto: Longitud medida según documentación gráfica de Proyecto, incluyendo las entregas en los apoyos.
Criterio de medición de obra: Se medirá la longitud realmente ejecutada según especificaciones de Proyecto, incluyendo las entregas en los apoyos.

| Código | Ud | Descripción | Rendimiento | Precio | Importe |
|---|---|---|---|---|---|
| mt02bhp020f | Ud | Bloque en "U" de hormigón, liso, color gris, 40x20x20 cm, resistencia normalizada R10 (10 N/mm²), para revestir. Según UNE-EN 771-3. (material) | 2.625 | 2.23 | 5.85 |
| mt09mif010db | t | Mortero industrial para albañilería, de cemento, color gris, categoría M-7,5 (resistencia a compresión 7,5 N/mm²), suministrado a granel, según UNE-EN 998-2. (material) | 0.001 | 53.90 | 0.05 |
| mt08aaa010a | m³ | Agua. (material) | 0.009 | 1.50 | 0.01 |
| mt07aco010c | kg | Ferralla elaborada en taller industrial con acero en barras corrugadas, UNE-EN 10080 B 500 S, de varios diámetros. (material) | 4.300 | 1.60 | 6.88 |
| mt08var050 | kg | Alambre galvanizado para atar, de 1,30 mm de diámetro. (material) | 0.099 | 1.50 | 0.15 |
| mt08cem011a | kg | Cemento Portland CEM II/B-L 32,5 R, color gris, en sacos, según UNE-EN 197-1. (material) | 11.678 | 0.10 | 1.17 |
| mt01arg006 | t | Arena de cantera, para hormigón preparado en obra. (material) | 0.016 | 17.50 | 0.28 |
| mt01arg007b | t | Árido grueso homogeneizado, de tamaño máximo 12 mm. (material) | 0.032 | 16.64 | 0.53 |
| mt50spa050m | m³ | Tablón de madera de pino, dimensiones 20x7,2 cm. (material) | 0.003 | 439.20 | 1.32 |
| mt50spa101 | kg | Clavos de acero. (material) | 0.050 | 1.87 | 0.09 |
| mt50spa081a | Ud | Puntal metálico telescópico, de hasta 3 m de altura. (material) | 0.013 | 19.25 | 0.25 |
| mq06hor010 | h | Hormigonera eléctrica con una capacidad de amasado de 160 l. (maquinaria) | 0.016 | 3.45 | 0.06 |
| mq06mms010 | h | Mezclador continuo con silo, para mortero industrial en seco, suministrado a granel. (maquinaria) | 0.021 | 1.94 | 0.04 |
| op00ciz020 |  | Cizalla para acero en barras corrugadas. | 1.000 | 0.00 | 0.00 |
| mo021 | h | Oficial 1ª construcción en trabajos de albañilería. (mano de obra) | 0.120 | 23.10 | 2.77 |
| mo114 | h | Peón ordinario construcción en trabajos de albañilería. (mano de obra) | 0.120 | 21.69 | 2.60 |
| mo043 | h | Oficial 1ª ferrallista. (mano de obra) | 0.073 | 24.04 | 1.75 |
| mo090 | h | Ayudante ferrallista. (mano de obra) | 0.073 | 22.82 | 1.67 |
| % | % | Costes directos complementarios | 2 % | 25.47 | 0.51 |
|  |  | Costes directos |  |  | 25.98 |
