# Balaustrada

- Propiedad del archivo: CYPE INGENIEROS, S.A.
- Formato: FIEBDC-3/2002
- Divisa: EUR
- Costes indirectos: 3.00 %
- IVA: 21.00 %

## F Fachadas y particiones

### FD Defensas

#### FDB Balaustradas

**FDB010** m Balaustrada.
Balaustrada recta formada por balaustres prefabricados de hormigón de sección circular de 70 cm de altura y 15 cm de diámetro, colocada en cerramientos y recibida con mortero de cemento y cal, industrial, M-5. Incluso, pasamanos de 17x7x100 cm, replanteo, nivelación, rejuntado y limpieza.
Incluye: Limpieza y preparación del borde de apoyo. Presentación y montaje en seco de las piezas, por tramos entre pilastras. Colocación de las piezas. Rejuntado y perfilado de juntas con mortero de cemento.
Criterio de medición de proyecto: Longitud medida a ejes, según documentación gráfica de Proyecto.
Criterio de medición de obra: Se medirá, a ejes, la longitud realmente ejecutada según especificaciones de Proyecto.

| Código | Ud | Descripción | Rendimiento | Precio | Importe |
|---|---|---|---|---|---|
| mt20bhp010c | Ud | Balaustre circular prefabricado de hormigón blanco, de 70 cm de altura y diámetro 15 cm. (material) | 4.000 | 6.44 | 25.76 |
| mt20bhp030a | m | Pasamanos prefabricado de hormigón blanco de una pieza, para balaustrada, 17x7x100 cm. (material) | 1.000 | 6.36 | 6.36 |
| mt08aaa010a | m³ | Agua. (material) | 0.027 | 1.50 | 0.04 |
| mt09mif010Ma | t | Mortero industrial para albañilería, de cemento y cal, color blanco, categoría M-5 (resistencia a compresión 5 N/mm²), suministrado en sacos, según UNE-EN 998-2. (material) | 0.150 | 107.48 | 16.12 |
| op00amo010 |  | Amoladora o radial. | 1.000 | 0.00 | 0.00 |
| mo020 | h | Oficial 1ª construcción. (mano de obra) | 0.800 | 22.13 | 17.70 |
| mo113 | h | Peón ordinario construcción. (mano de obra) | 1.220 | 20.78 | 25.35 |
| % | % | Costes directos complementarios | 2 % | 91.33 | 1.83 |
|  |  | Costes directos |  |  | 93.16 |
