# Celosía longitudinal en fachada, de fábrica armada de piezas en "U" cerámicas cara vista

- Propiedad del archivo: CYPE INGENIEROS, S.A.
- Formato: FIEBDC-3/2002
- Divisa: EUR
- Costes indirectos: 3.00 %
- IVA: 21.00 %

## F Fachadas y particiones

### FD Defensas

#### FDZ Celosías

**FDZ010** m Celosía longitudinal en fachada, de fábrica armada de piezas en "U" cerámicas cara vista.
Celosía longitudinal en fachada, de fábrica armada, realizada con dos hiladas de piezas en "U" cara vista hidrofugadas, color Salmón, acabado liso, 24x11,5x5 cm, recibidas con mortero de cemento industrial, color gris, M-5, suministrado a granel, con juntas horizontales y verticales de 10 mm de espesor, junta rehundida; con refuerzo de acero UNE-EN 10080 B 500 S (cuantía 4,3 kg/m²) y macizado de mortero; apeo mediante puntales metálicos telescópicos y tablones de madera.
Criterio de valoración económica: El precio incluye la elaboración de la ferralla (corte, doblado y conformado de elementos) en taller industrial y el montaje en el lugar definitivo de su colocación en obra.
Incluye: Definición de los planos de fachada mediante plomos. Replanteo, planta a planta. Replanteo y corte de los tablones. Instalación del apeo. Colocación y aplomado de miras de referencia. Tendido de hilos entre miras. Colocación de plomos fijos en las aristas. Colocación de las piezas por hiladas a nivel. Colocación de las armaduras. Macizado con mortero. Desmontaje y retirada del apeo.
Criterio de medición de proyecto: Longitud medida según documentación gráfica de Proyecto, incluyendo las entregas en los apoyos.
Criterio de medición de obra: Se medirá la longitud realmente ejecutada según especificaciones de Proyecto, incluyendo las entregas en los apoyos.

| Código | Ud | Descripción | Rendimiento | Precio | Importe |
|---|---|---|---|---|---|
| mt05plt011bb | Ud | Pieza en "U" cara vista hidrofugada, color Salmón, acabado liso, 24x11,5x5 cm, según UNE-EN 771-1. (material) | 8.000 | 1.39 | 11.12 |
| mt08aaa010a | m³ | Agua. (material) | 0.020 | 1.50 | 0.03 |
| mt09mif010cb | t | Mortero industrial para albañilería, de cemento, color gris, categoría M-5 (resistencia a compresión 5 N/mm²), suministrado a granel, según UNE-EN 998-2. (material) | 0.108 | 50.20 | 5.42 |
| mt07aco010c | kg | Ferralla elaborada en taller industrial con acero en barras corrugadas, UNE-EN 10080 B 500 S, de varios diámetros. (material) | 4.300 | 1.60 | 6.88 |
| mt08var050 | kg | Alambre galvanizado para atar, de 1,30 mm de diámetro. (material) | 0.099 | 1.50 | 0.15 |
| mt50spa050m | m³ | Tablón de madera de pino, dimensiones 20x7,2 cm. (material) | 0.003 | 439.20 | 1.32 |
| mt50spa101 | kg | Clavos de acero. (material) | 0.050 | 1.87 | 0.09 |
| mt50spa081a | Ud | Puntal metálico telescópico, de hasta 3 m de altura. (material) | 0.013 | 19.25 | 0.25 |
| mq06mms010 | h | Mezclador continuo con silo, para mortero industrial en seco, suministrado a granel. (maquinaria) | 0.411 | 1.94 | 0.80 |
| op00ciz020 |  | Cizalla para acero en barras corrugadas. | 1.000 | 0.00 | 0.00 |
| mo043 | h | Oficial 1ª ferrallista. (mano de obra) | 0.073 | 24.04 | 1.75 |
| mo090 | h | Ayudante ferrallista. (mano de obra) | 0.073 | 22.82 | 1.67 |
| mo021 | h | Oficial 1ª construcción en trabajos de albañilería. (mano de obra) | 0.522 | 23.10 | 12.06 |
| mo114 | h | Peón ordinario construcción en trabajos de albañilería. (mano de obra) | 0.585 | 21.69 | 12.69 |
| % | % | Costes directos complementarios | 2 % | 54.23 | 1.08 |
|  |  | Costes directos |  |  | 55.31 |
