# Cerramiento acristalado, sin perfiles verticales

- Propiedad del archivo: CYPE INGENIEROS, S.A.
- Formato: FIEBDC-3/2002
- Divisa: EUR
- Costes indirectos: 3.00 %
- IVA: 21.00 %

## F Fachadas y particiones

### FU Cerramientos acristalados y particiones acristaladas

#### FUA Cerramientos acristalados

**FUA010** Ud Cerramiento acristalado, sin perfiles verticales.
Cerramiento acristalado sin perfiles verticales, gama media, de 5 m de longitud y 2,10 m de altura total, con perfil superior y perfil inferior lacado color blanco, de aluminio y hojas deslizantes y abatibles, de vidrio incoloro templado de seguridad, de 8 mm de espesor, con los cantos pulidos. Incluso juntas, tornillería de acero inoxidable, gomas, felpudos, tirador metálico, juego de remates laterales lacado color blanco y pinzas de sujeción de hojas.
Incluye: Replanteo. Montaje del perfil superior. Montaje del perfil inferior. Montaje de las hojas de vidrio. Montaje de los complementos.
Criterio de medición de proyecto: Número de unidades previstas, según documentación gráfica de Proyecto.
Criterio de medición de obra: Se medirá el número de unidades realmente ejecutadas según especificaciones de Proyecto.

| Código | Ud | Descripción | Rendimiento | Precio | Importe |
|---|---|---|---|---|---|
| mt21csy015laar | m | Cerramiento acristalado sin perfiles verticales, gama media, de 2,1 m de altura total, con perfil superior y perfil inferior lacado color blanco, de aluminio y hojas deslizantes y abatibles, de vidrio incoloro templado de seguridad, de 8 mm de espesor, con los cantos pulidos. Incluso juntas, tornillería de acero inoxidable, gomas, felpudos, tirador metálico, juego de remates laterales lacado color blanco y pinzas de sujeción de hojas. Según UNE-EN 14351-1. (material) | 5.000 | 421.81 | 2109.05 |
| op00ato010 |  | Atornillador. | 1.000 | 0.00 | 0.00 |
| mo011 | h | Oficial 1ª montador. (mano de obra) | 14.129 | 23.74 | 335.42 |
| mo080 | h | Ayudante montador. (mano de obra) | 14.129 | 21.94 | 309.99 |
| % | % | Costes directos complementarios | 2 % | 2754.46 | 55.09 |
|  |  | Costes directos |  |  | 2809.55 |
