# Partición acristalada deslizante, sin perfiles verticales

- Propiedad del archivo: CYPE INGENIEROS, S.A.
- Formato: FIEBDC-3/2002
- Divisa: EUR
- Costes indirectos: 3.00 %
- IVA: 21.00 %

## F Fachadas y particiones

### FU Cerramientos acristalados y particiones acristaladas

#### FUD Particiones acristaladas

**FUD010** Ud Partición acristalada deslizante, sin perfiles verticales.
Partición acristalada, sistema deslizante, modelo 1 panel fijo + 2 paneles deslizantes sin perfiles verticales, de 3 m de anchura y 2,5 m de altura total, formada por perfiles superiores anodizado color plata mate, de aluminio, un panel fijo con guía inferior y dos paneles deslizantes con kit de accesorios para el guiado inferior, con vidrio incoloro templado de seguridad, de 10 mm de espesor, con los cantos pulidos. Incluso juntas, tornillería de acero inoxidable, anilla tirador, kit de parada suave y pinzas de sujeción de las hojas.
Incluye: Replanteo. Montaje del perfil superior. Montaje del perfil inferior. Montaje de las hojas de vidrio. Montaje de los complementos.
Criterio de medición de proyecto: Número de unidades previstas, según documentación gráfica de Proyecto.
Criterio de medición de obra: Se medirá el número de unidades realmente ejecutadas según especificaciones de Proyecto.

| Código | Ud | Descripción | Rendimiento | Precio | Importe |
|---|---|---|---|---|---|
| mt21csy040aaa | m² | Partición acristalada, 1 panel fijo + 2 paneles deslizantes, sin perfiles verticales, formada por perfiles superiores anodizado color plata mate, de aluminio, un panel fijo con guía inferior y dos paneles deslizantes con kit de accesorios para el guiado inferior, con vidrio incoloro templado de seguridad, de 10 mm de espesor, con los cantos pulidos. Incluso juntas, tornillería de acero inoxidable y pinzas de sujeción de hojas. (material) | 7.500 | 277.09 | 2078.18 |
| mt21csy045w | Ud | Tirador para hoja móvil, de latón, acabado aluminio mate, para partición acristalada sin perfiles verticales. (material) | 1.000 | 18.86 | 18.86 |
| mt21csy045a | Ud | Kit de parada suave con amortiguación hidráulica, de ABS y acero, para partición acristalada sin perfiles verticales. (material) | 1.000 | 131.46 | 131.46 |
| op00ato010 |  | Atornillador. | 1.000 | 0.00 | 0.00 |
| mo011 | h | Oficial 1ª montador. (mano de obra) | 4.280 | 22.74 | 97.33 |
| mo080 | h | Ayudante montador. (mano de obra) | 4.280 | 21.02 | 89.97 |
| % | % | Costes directos complementarios | 2 % | 2415.80 | 48.32 |
|  |  | Costes directos |  |  | 2464.12 |
