# Revestimiento de frente de forjado, de acero galvanizado

- Propiedad del archivo: CYPE INGENIEROS, S.A.
- Formato: FIEBDC-3/2002
- Divisa: EUR
- Costes indirectos: 3.00 %
- IVA: 21.00 %

## H Remates y ayudas

### HR Remates de fachada

#### HRA De acero galvanizado

**HRA020** m Revestimiento de frente de forjado, de acero galvanizado.
Revestimiento de frente de forjado de chapa plegada de acero galvanizado, de 0,8 mm de espesor, 600 mm de desarrollo y 2 pliegues; colocación con adhesivo bituminoso de aplicación en frío; y sellado de las juntas entre piezas y, en su caso, de las uniones con los muros con sellador adhesivo monocomponente.
Incluye: Replanteo de las piezas. Corte de las piezas. Colocación, aplomado, nivelación y alineación. Sellado de juntas y limpieza.
Criterio de medición de proyecto: Longitud medida por su mayor desarrollo lineal, según documentación gráfica de Proyecto.
Criterio de medición de obra: Se medirá, por su mayor desarrollo lineal, la longitud realmente ejecutada según especificaciones de Proyecto, incluyendo la longitud que pudiera perderse en ingletes.

| Código | Ud | Descripción | Rendimiento | Precio | Importe |
|---|---|---|---|---|---|
| mt20wwr010 | kg | Adhesivo bituminoso de aplicación en frío, para chapas metálicas. (material) | 1.940 | 6.08 | 11.80 |
| mt20ffm020d | m | Frente de forjado de chapa plegada de acero galvanizado, de 0,8 mm de espesor, 600 mm de desarrollo y 2 pliegues. (material) | 1.050 | 4.85 | 5.09 |
| mt22www010b | Ud | Cartucho de 290 ml de sellador adhesivo monocomponente, neutro, superelástico, a base de polímero MS, color gris, con resistencia a la intemperie y a los rayos UV y elongación hasta rotura 750%. (material) | 0.200 | 5.29 | 1.06 |
| mo018 | h | Oficial 1ª cerrajero. (mano de obra) | 0.150 | 22.42 | 3.36 |
| mo059 | h | Ayudante cerrajero. (mano de obra) | 0.075 | 21.06 | 1.58 |
| % | % | Costes directos complementarios | 2 % | 22.89 | 0.46 |
|  |  | Costes directos |  |  | 23.35 |
