# Recercado realizado mediante fábrica de ladrillo cerámico hueco de 24x11,5x4 cm, para revestir

- Propiedad del archivo: CYPE INGENIEROS, S.A.
- Formato: FIEBDC-3/2002
- Divisa: EUR
- Costes indirectos: 3.00 %
- IVA: 21.00 %

## H Remates y ayudas

### HR Remates

#### HRC Recercados

**HRC010** m Recercado realizado mediante fábrica de ladrillo cerámico hueco de 24x11,5x4 cm, para revestir.
Formación de recercado de hueco de fachada fábrica de ladrillo cerámico hueco de 12 cm de ancho y 4 cm de espesor, para revestir (revestimiento no incluido en este precio), trabado al cerramiento existente y sentado con mortero de cemento, industrial, con aditivo hidrófugo, M-5. Incluso p/p de nivelado, aplomado, cortes, remates y piezas especiales.
Incluye: Preparación de la superficie de apoyo. Replanteo de las piezas en el hueco. Colocación de reglas y plomadas sujetas al muro. Colocación, aplomado, nivelación y alineación de las piezas. Rejuntado y limpieza.
Criterio de medición de proyecto: Longitud medida por su mayor desarrollo lineal, según documentación gráfica de Proyecto.
Criterio de medición de obra: Se medirá, por su mayor desarrollo lineal, la longitud realmente ejecutada según especificaciones de Proyecto, incluyendo la longitud que pudiera perderse en ingletes.

| Código | Ud | Descripción | Rendimiento | Precio | Importe |
|---|---|---|---|---|---|
| mt08aaa010a | m³ | Agua. (material) | 0.006 | 1.50 | 0.01 |
| mt09mif010ia | t | Mortero industrial para albañilería, de cemento, color gris, con aditivo hidrófugo, categoría M-5 (resistencia a compresión 5 N/mm²), suministrado en sacos, según UNE-EN 998-2. (material) | 0.002 | 36.25 | 0.07 |
| mt04lvc010a | Ud | Ladrillo cerámico hueco sencillo, para revestir, 24x11,5x4 cm, según UNE-EN 771-1. (material) | 6.000 | 0.10 | 0.60 |
| op00amo010 |  | Amoladora o radial. | 1.000 | 0.00 | 0.00 |
| mo020 | h | Oficial 1ª construcción. (mano de obra) | 0.505 | 17.24 | 8.71 |
| mo113 | h | Peón ordinario construcción. (mano de obra) | 0.512 | 15.92 | 8.15 |
| % | % | Costes directos complementarios | 2 % | 17.54 | 0.35 |
|  |  | Costes directos |  |  | 17.89 |
